# Lebenshilfe Budau Kusel HLS
Angebotsaufforderung (GAEB 90, DA83)
Währung: EUR
Auftraggeber: Dr. Budau GmbH & Co. KG vertreten durch Dr. Ing. Paul Uwe Bu

## Zusätzlicher Text
I. Allgemeine Vorbemerkungen
  -----------------------------------------

        1. Allgemein

  Pläne und sonstige Unterlagen können nach Absprache bei

  RUM - Plan
Ingenieurbüro für Gebäudetechnik
  Hauptstrasse  8
  55774  Baumholder

  eingesehen werden.

  Ebenso über die homepage der Fa. Dr. P.A. Budau -

  www.budau.com/kusel/grundlagen

  Mit den Arbeiten ist nach dem Terminplan des Architekten
  bzw. der Bauleitung zu beginnen.
  (siehe auch Bieterangaben)

  Möglicher Ausführungstermin:  ..............................

  Der Auftragnehmer hat Planungsunterlagen und Berechnungen
  des Auftraggebers hinsichtlich der Beschaffenheit und
  Funktion der Anlage zu überprüfen.
  Bei Unklarheiten bzw. Unstimmigkeiten hat der AN seine
  Bedenken sofort geltend zu machen.

  Sämtliche Zeichnungsunterlagen sind Projektpläne und
  keine Montagepläne.
  Der Auftragnehmer hat nach den Planungsunterlagen und Be-
  rechnungen des Auftraggebers die für die Ausführung erforderliche Montage- und Werkstattplanung zu erbringen und
  soweit erforderlich mit dem AG abzustimmen. Dazu gehören
  insbesondere:

        - Montagepläne
        - Werkstattzeichnungen
        - Stromlaufpläne
        - sonstige Erfordernisse für den Einbau

  Die für die behördliche vorgeschriebenen Anzeigen oder
  Anträge notwendigen Unterlagen sind in vorgeschriebener
  Anzahl dem Auftraggeber zur Verfügung zu stellen.

        2. Angaben zur Baustelle

  Die Baustelle liegt in 66869 Kusel und ist über
  öffentliche Strassen mit Fahrzeugen gut zu erreichen.
  Im EG befindet sich ein Discounter bzw. Nettomarkt.
  Desen Parkflächen dürfen nicht benutzt werden.
  Zugang über Eingang Bahnhofstrasse sowie über Innenhof
  im 1. OG - Zufahrt Lehnstrasse.
  Anlieferungen haben über die Zufahrt Lehnstrasse / Brücke
  zu erfolgen, max. Last für LKW beträgt 7,5 Tonnen.

  Lagerfläche steht in begrenztem Maße auf dem Gelände und
  in Absprache auch innerhalb des Gebäudes zur Verfügung.

  Die Baustelle und örtlichen Gegebenheiten sollten vor Baubeginn eingesehen werden.
  Spätere Forderungen aus Unkenntnis der Örtlichkeiten
  können nicht anerkannt werden.

  Die Baustelle ist laufend zu reinigen und aufzuräumen.
  Anfallende Schuttmassen sind in Abständen von höchstens
  einer Woche abzufahren.
  Erforderliche Container gehen zu Lasten des Auftragnehmers.

  Jeder Unternehmer hat die Baustelle nach Beendigung seiner
  Arbeiten besenrein zu verlassen.

  Vor Beginn der Ausführung der Arbeiten hat der AN die
  Arbeiten und Vorleistungen anderer Gewerke zu überprüfen.
  Beanstandungen sind vor Beginn der Arbeiten schriftlich
  dem Auftraggeber mitzuteilen.

        3. Angaben zur Ausführung

  Es dürfen nur ungebrauchte Stoffe und Bauteile geliefert
  und eingebaut werden.
  Falls der Unternehmer gebrauchte Stoffe und Bauteile
  liefern und einbauen will, muß er dies schriftlich erklären und schriftliche Erlaubnis einholen.

  Die Baustelleneinrichtung, Baustellenvorhaltung und Baustellenräumung sind in die Einheitspreise einzurechnen.

  Der Bauherr besteht auf termingerechte Ausführung der
  Leistung.
  Baubeginn, Bauzeit und Fertigstellungstermin werden bei
  der Auftragsvergabe verhandelt und werden Vertragsbestandteil.

        4. Vertragsbedingungen

  Nachstehende Vorschriften und Bestimmungen liegen dem
  Angebot zugrunde und werden Vertragsbestandteil:

  Die Verdingungsordnung für Bauleistungen (VOB) Teil B u. C

  Die allgemeinen technischen Vorschriften (ATV)

  Die einschlägigen DIN - Normen

  Die Unfallverhütungsvorschriften des Hauptverbandes der
  gewerblichen Berufsgenossenschaften

  Die Richtlinien des Gemeindeunfallversicherungsverbandes
  Rheinland-Pfalz

  Die einschlägigen amtlichen, gesetzlichen und behördlichen
  Bestimmungen

  Die Arbeitsstättenrichtlinien

  Die technischen Anschlußbedingungen der zuständigen Versorgungsunternehmen

  Die Baugenehmigung mit der brandschutztechnischen Stellungnahme

  «Die in der Ausschreibung vorgegebenen Fabrikats-, Typen-
  und sonstigen technischen Angaben entsprechen dem geforderten Qualitätsstandard des Bauherren und sind anzubieten.
  Nebenangebote nach VOB, Teil A,  21 sind in einer besonderen  Anlage zu machen und als solche deutlich zu
  kennzeichnen.»

  Der Bauherr behält sich eine losweise Vergabe der ausgeschriebenen Leistungen vor, wobei hieraus kein
  Anspruch auf eine Anpassung der Angebotspreise
  abgeleitet werden kann.

  _______________________________________
  Anerkannt:  Datum und Unterschrift des Bieters

        5. Aufmaß

  Die Abrechnung der gesamten Baumaßnahme erfolgt nach einem
  gemeinsamen Aufmaß. Das Aufmaß hat so rechtzeitig zu erfolgen, daß die eigenen Leistungen nicht durch die Folgearbeiten anderer Gewerke verdeckt sind.

  Während der Bauzeit sind in regelmäßigen Abständen Teilaufmaße durchzuführen und die notwendigen Materialien
  laufend, in Bezug zum Gesamtauftrag, zu überprüfen.

  Sollten Überschreitungen der angesetzten Material- und
  Montagemassen festgestellt werden, ist sofort mit der
  örtlichen Bauleitung bzw. Auftraggeber Rücksprache zu
  halten.

  Nebenarbeiten, die im Angebot nicht ausdrücklich erwähnt
  sind, sind im Preis mit einbegriffen. Bei Arbeiten oder
  Naterialien, die nicht im Angebot enthalten, aber zur
  Ausführung erforderlich werden, müssen vor Lieferung oder
  Ausführung die Preise schriftlich vereinbart werden.
  Ohne ausdrückliche schriftliche Zusage werden für solche
  Arbeiten und Materialien keine Zahlungen geleistet.

        6. Vertragsbedingungen

  Wasser- / Stromkosten / WC-Container
  Vom AG bzw. Rohbauunternehmer wird ein Elektro-Bauanschluss
  mit Stromzähler, Stark und Schwachstromanschlussdosen sowie
  ein Bauwasseranschluss hergestellt und für die gesamte Dauer der

  Baumaßnahme vorgehalten.
  Gleiches gilt für WC-Container für das Montagepersonal.
  Jedes Folgegewerk kann diese Anschlüsse, Anlagen benutzen.
  Für diese Nutzung vergütet der Auftragnehmer dem AG einen
  anteiligen Betrag des Bruttoendbetrages der Schlussrechnung.
  Dieser Betrag wird an der Schlussrechnung in Abzug gebracht.
  Prozent Anteil 0,50 % der Netto Abrechnungssumme je genutzter
  Anschluss.

  Bauwesenversicherung
  Der AG schließt voraussichtlich eine Bauwesensversicherung ab,
  die anteilmäßig  von der Brutto-Schlussrechnungsendsumme in
  Abzug gebracht wird. Der Selbstbehalt beträgt 500,00 Euro je
  Schadensfall. Prozent Anteil 0,50% der Netto Abrechnungssumme.

  Gewährleistung
  Grundsätzlich wird eine förmliche Abnahme der fertiggestellten
  Leistung verlangt. Diese ist vom AN frühzeitig beim AG zu
beantragen.
  Die Gewährleistung beginnt nach Gesamtfertigstellung und Abnahme
  der Leistung. Sollte keine Abnahme der Leistung erfolgen, so gilt
das
  Rechnungsdatum der Schlussrechnung. Die Gewährleistung richtet
  sich nach VOB, beträgt jedoch 5 Jahre.

  Sicherheitsleistung
  Die Sicherheitsleistung von der Rechnungssumme wird an der
  Schlussrechnung in Abzug gebracht, bzw. kann durch eine
unbefristete
  Bankbürgschaft abgelöst werden. Die Gewährleistungsbürgschaft wird
  über den gesamten Zeitraum der vereinbarten Gewährleistungsfrist
  einbehalten. Sicherheitseinbehalt 5% der Netto Abrechnungssumme.

  Erfüllungsbürgschaft
  Der Auftraggeber behält sich vor, vom Auftragnehmer eine
  Erfüllungsbürgschaft zu fordern.

  Vertragsstrafe
  Der Auftraggeber behält sich vor, bei der Auftragsvergabe eine
  Vertragsstrafe zu vereinbaren. Die Vertragsstrafe durch
Verschulden
  des AN´ s wird pro Verzugstag abgezogen. Die Höhe wird jedoch
  bis höchstens 5% der Netto Abrechnungssumme berücksichtigt.
  Vertragsstrafe 0,20% / Tag

  II. Besondere Technische Vorschriften
  ---------------------------------------------------

  Einbauanweisungen und Verlegerichtlinien der Hersteller
  massgebende Brandschutz- und Unfallverhütungsvorschriften
  sowie VDE-Vorschriften sind einzuhalten.

  In die Leistung der neuen Rohrleitungen mit einzuschließen
  sind Form- und Verbindungsstücke, das Liefern und Verarbeiten von Schweiß-, Dichtungs- und Befestigungsmaterialien, ebenso kleinere örtliche Stemmarbeiten und Bohrungen
  in Mauerwerk oder Stahlbetondecken, Hertsellen und Wiederverschließen von Befestigungslöchern, das Einmauern von
  Halterungen, Konsolen, Festpunkten etc.

  Sämtliche Leitungen sind so im Gefälle zu verlegen, daß sie
  entleert werden können.

  Vor dem Einbau sind Rohre und Fittings sorgfältig zu reinigen. Sämtliche Rohrleitungen sind im sauberen Zustand
  und ohne Spannungen zu verlegen.

  Rohrfestpunkte sind - wo erforderlich - anzuordnen. Der
  Festpunkt muß so konstruiert sein, daß er in jedem Fall in
  der Lage ist, die auftretenden Schubkräfte des sich
  dehnennden Rohres aufzunehmen.

  Die angegebenen Massen (insbesondere Rohrleitungslängen)
  sind nicht bindend. Für die Materialbestellung hat der
  Auftragnehmer die genauen Massen selbst zu ermitteln.

  Alle neu verlegten Rohrleitungen im Sichtbereich sind
  nach DIN 2 403 und 2 404 (Farbkennzeichen für Rohrleitungen) mit farbigen Ringen zu symbolisieren.

  Hülsen sind bei Wand- und Deckendurchführungen so einzubauen, daß Geräuschbildung nicht entsteht und eine Schallübertragung gedämpft wird. Lösbare Verbindungen müssen zugänglich bleiben.

  Als Befestigungsmaterial für Rohrleitungen sind nur verzinkte Rohrschellen mit Dämmprofilen nach DIN 4 109 zu
  verwenden.

  Zusätzliche Technische Vorschriften LÜFTUNG

  Die Arbeiten und Materialien müssen den nachfolgenden
  Vorschriften entsprechen:

  DIN 18 379  Lüftungstechnische Anlagen
  DIN 18 421  Wärmedämmarbeiten
  DIN  4 109Schallschutz im Hochbau
  DIN  1 946Lüftungstechnische Anlagen
  VDI  2 079Abnahmeprüfung an raumlufttechnischen Anlagen
  VDI  2 078Berechnung der Kühllast klimatisierter Räume
  VDI  2 087Luftkanäle, Bemessungsgrundlagen, Schalldämpfung, Temperaturabfall und Wärmeverluste

  Ausführung:

  Sämtliche Anlagenteile einschl. der Regeltechnik haben den
  anerkannten Regeln der Technik zu entsprechen. Alle Geräte
  und Anlagen müssen mit einem Typenschild versehen sein, aus
  dem sämtliche technischen Daten ersichtlich sind.

  Abnahme- und überwachungspflichtige Geräte und Maschinenteile sind vom TÜV abnehmen zu lassen. Kosten hierfür sind
  mit den Einheitspreisen abgegolten.

  Bei sämtlichen im LV abgefragten Einheitspreisen ist die
Lieferung
  und die betriebsfertige Montage einzukalkulieren.

  Für die Inbetriebnahme und den Nachweis der Leistungen hat
  der Auftragnehmer geeignete Meßgeräte zur Verfügung zu
  stellen.

  In die Ausführungszeichnungen sind Meßstellen, -strecken,
  -stutzen und Meßklappen einzuzeichnen. Diese Einbauteile
  sind während der Montage anzubringen.

  Für die Abnahmen der Anlagen sind Meßprotokolle mit allen
  Leistungsdaten, aufgegliedert in Ist- und Sollwerte, vorzulegen. Während des Probebetriebes sind die Messungen in
  Anwesenheit eines Beauftragten des Auftraggebers durchzuführen, die als Grundlage für die Kontrollmessungen bei der
  Abnahme der Anlage dienen.

## Lebenshilfe Budau Kusel HLS

### 01 Heizungsinstallation

#### 01.01 Kesselanlage und Zubehör

*Hinweis*
Bei sämtlichen in diesem Titel abgefragten Leistungen
ist sowohl die Lieferung als auch die betriebsfertige
Montage in den Einheitspreis einzukalkulieren.

**01.01.0010 Kessel**
Gas-Brennwertheizgeraet fuer Raumbeheizung
und Trinkwassererwaermung in Verbindung
mit separatem Speicher-Wassererwaermer.
Gas-Brennwertkessel nach EN 677 als Wandgeraet
fuer raumluftunabhaengigen Betrieb oder fuer
raumluftabhaengigen Betrieb nach TRGI,
CE-zertifiziert und bauartgeprueft.
Fuer geschlossene Heizungsanlagen nach EN 12828.
Komplette Waermezelle bestehend aus Luftkasten,
Waermetauscher mit Inox-Radial-Heizflaechen und
integrierter Brennkammer aus Edelstahl, mit
modulierendem MatriX-Zylinderbrenner,
komplett mit drehzahlgeregeltem Geblaese,
Lambda Pro Control Verbrennungsregelung,
Gasarmatur,Ionisations-Flammenueberwachung
und elektrischer Hochspannungszuendung. Fuer
Erd- und Fluessiggas nach EN 437 geprueft
und zugelassen. Mit angebauter Verkleidung aus
Stahlblech, epoxidharzbeschichtet, Farbe weiss.
Mit witterungsgefuehrter, digitaler Kessel- und
Heizkreisregelung Vitotronic 200 (Typ HO1B) fuer
den Betrieb mit gleitend abgesenkter Kesselwassertemperatur. Fuer Heizungsanlagen mit einem direkt
angeschlossenen Heizkreis (ohne Mischer)
und/oder in Verbindung mit je einem Erweiterungssatz fuer einen oder zwei Heizkreis(e) mit Mischer.
Zeitraeume fuer die Heizkreise, Trinkwassererwaermung und Zirkulationspumpe getrennt
einstellbar. Einfache Inbetriebnahme durch Plug and
Work-Funktion, Automatikfunktion fuer die
Anpassung der Zeitprogramme fuer die Trinkwassererwaermung und Zirkulationspumpe (falls Ansteuerung
moeglich). Mit Speichertemperaturregelung,
automatischer Sommer-/Winterzeitumschaltung,
integriertem Diagnosesystem, Wartungsmeldung und
kontrollierter Estrich-Trocknung. Die Vitotronic 200
enthaelt: Anlagenschalter, elektronischen Maximaltemperaturbegrenzer, Temperaturwaechter und
Temperaturbegrenzer, Betriebs- und Stoeranzeige,
Optolink-Laptop-Schnittstelle und herausnehmbares
Bedienteil, Einstellungen fuer Betriebsarten, Party-
und Sparbetrieb, Ferienprogramm, Schornsteinfegerpruefung, bedarfsabhaengige Heizkreispumpen- und
Brennerabschaltung sowie Sommersparschaltung und
variable Heizgrenze. Moeglichkeit zur Einstellung
fuer Raumtemperatur und Trinkwassertemperatur und
Abfrage von Temperaturen. Einfache Bedienung mittels
grafischem Display mit Klartextunterstuetzung, grosser
Schrift und kontrastreicher schwarz/weiss-Darstellung
sowie kontextbezogener Hilfe. Mit
Aussentemperatursensor. Externe Geraete werden ueber
Rast 5-Systemstecker
angeschlossen. Fernbedienung wahlweise ueber ViCare
oder Vitotrol Plus App in Verbindung mit Vitoconnect
100, Typ OPTO1 (Zubehoer) und bauseitigem Internet
Zugang moeglich. Kommunikationsfaehig ueber LON-BUS
(Kommunikationsmodul LON, Zubehoer erforderlich) mit:
- Heizkreisregelungen Vitotronic 200-H.
- Vitogate 200, Typ KNX (Zubehoer)kommunikationsfaehig
mit uebergeordneten Leitsystemen.
Anschluss fuer externe Betriebsprogrammumschaltung mit
Wirkung auf einen oder mehrere Heizkreise, externe
Anforderung, externes Sperren und Vorgabe der
Kesselwasser-Solltemperatur ueber externes 0-10
V-Signal (mit Erweiterung, Zubehoer, moeglich). Betrieb
mit
funkbasierter Home Automation Vitocomfort 200
(Zubehoer) moeglich. Ueber die Funk-Basis (Zubehoer)
ist die
Kommunikation mit Funk-Zubehoer alternativ zu
leitungsgebundenem Zubehoer moeglich.
In Verbindung mit dem Solarregelungsmodul (Typ SM1,
Zubehoer) solare Trinkwassererwaermung und solare
Heizungsunterstuetzung. Anzeige des Solarertrags und
der Betriebszustaende der Solaranlage an der Vitotronic
Regelung. Ein Kollektortemperatursensor und ein
Speichertemperatursensor gehoeren zum Lieferumfang.
Lieferumfang:
Komplettes Gas-Brennwertheizgeraet mit
Inox-Radial-Heizflaeche, MatriX-Zylinderbrenner fuer
Erd- und
Fluessiggas, Aqua-Platine, eingebauter
Kesselkreisregelung und abgasseitigem
Kesselanschluss-Stutzen.
Nenn-Waermeleistungsbereich bei:
- 50/30øC: 20 - 99 kW
- 80/60øC: 18,2 - 90 kW
Abmessungen:
- Laenge: 530 mm
- Breite:  480 mm
- Hoehe:  850 mm
- Gewicht: 83 kg
Zulaessiger Betriebsdruck: 4 bar
Abgasstutzen (lichte Weite): 110 mm
Zuluftrohr (lichte Weite): 150 mm
Norm-Nutzungsgrad Hs: bis 98 %
Norm-Nutzungsgrad Hi: bis 109 %
Technische Daten zur Bestimmung der
Energieeffizienzklasse (ErP-Label):
Heizkessel:
- Jahreszeitbedingte
Raumheizungs-Energieeffizienzklasse: A
- Nenn-Waermeleistung: 91 kW
- Jahreszeitbedingte
Raumheizungs-Energieeffizienz: 92 %
- Jaehrlicher Energieverbrauch: 44.261 kWh
- Schall-Leistungspegel: 59 dB
Temperaturregler:
- Temperaturregler Klasse: II
- Beitrag Raumheizungs-Energieeffizienz: 2 %
Energieeffizienz Verbund (Heizung):95 %
Energieeffizienzklasse Verbund
(Heizung): A

Fabrikat: Viessmann oder gleichw.
Typ: Vitodens 200 W
Best.-Nr.: B2HAI44
Menge: 1,000 St

**01.01.0020 Anschluss-Set Heizkreis mit Umwälzpumpe**
Anschluss-Set Heizkreis mit Umwälzpumpe
Bestehend aus::
- T-Stück mit Kugelhahn
- Rückschlagklappe
- KFE-Hahn
- Sicherheitsventil
- Gas-Durchgangshahn mit eingebautem
  thermischem Sicherheits-Absperrventil
- Kugelhahn (2 Stück)
- Umwälzpumpe (drehzahlgeregelte
  Hocheffizienz-Pumpe)
- Wärmedämmung
- 2 Übergangsstücke Durchmesser 42
  (Klemmringverschraubung)
Menge: 1,000 St

**01.01.0030 Anschlußset**
Anschluss-Set bestehend aus:
  T-Stück mit Kugelhahn
  Rückschlagklappe
  KFE-Hahn
  Wärmedämmung
  Sicherheitsventil
  Gas-Durchgangshahn mit eingebautem thermischem
  Sicherheit-Absperrventil

Fabrikat: Viessmann oder gleichw.
Menge: 1,000 St

**01.01.0040 Hydraulische Weiche**
Hydraulische Weiche, bestehend aus:
- hydraulischer Weiche mit eingebauter
  Tauchhülse (50 mm lang)
- Wärmedämmung
- Tauchtemperatursensor für hydraulische
  Weiche
- Schnellentlüfter
- 2 Übergangsstücken Durchmesser
  42 - G 1 1/2
einschl. Konsole für  Wandmontage der
hydraulischen Weiche, inkl. Befestigungsmaterial
Menge: 1,000 St

**01.01.0050 Vitoset Umwälzpumpe**
Vitoset Umwälzpumpe Wilo-Stratos
Elektronisch geregelte, hocheffiziente
Nassläufer-Umwälzpumpe mit niedrigsten Betriebskosten,
für Rohreinbau. Einsetzbar für alle Heizungs-
Lüftungs-Klima-Anwendungen (-10 bis +110 Grad C). Mit
integrierter
elektronischer Leis- tungsregelung für
konstanten/variablen Differenzdruck.
Serienmäßig mit:
 Wämedämschalen
 Ein-Knopf-Handbedienebene fü Pumpe Ein/Aus Wahl der
Regelungsart (Differenzdruck constant oder variabel,
temperaturgefürt nur mit Zubehö IR-Monitor oder LON)
 Handstellerbetrieb (feste Einstellung einer Drehzahl)
 Automatischer Absenkbetrieb (selbstlernend durch
FUZZY-Technologie)
 Sollwert- bzw. Drehzahl-Einstellung Grafisches
Pumpen-Display, von vorne ablesbar, mit drehbarer
Anzeige für
horizontale und vertikale Modulanordnung, zur Anzeige
von:
 Betriebszustand
 Regelungsart
 Differenzdruck- bzw. Drehzahl-Sollwert
 Fehler- und Warnmeldungen
Synchronmotor nach ECM-Technologie mit
Dauermagnetrotor, spezieller sensorloser
Ansteuerungselektronik und 1-phasig gespeistem
Frequenzumrichter. Mit höchsten Wirkungsgraden und
hohem Anlaufmoment, einschließlich automatischer
Deblockierfunktion. Integrierter Motorvollschutz,
Stömeldeleuchte, potentialfreie Sammelstömeldung,
automatischer Absenkbetrieb auf Min.-Drehzahl
(selbstlernend), IR- Schnittstelle zur drahtlosen
Kommunikation mit Bedien- und Service-Gerä Wilo-
IR-Monitor (Zubehö), Steckplatz fü Wilo-IF-Module
Stratos (IF-Module Stratos Zubehör, mit Schnittstellen
für Gebädeautomation GA bzw. Doppelpumpenmanagement).
Pumpengehäse aus Grauguss mit Kataphorese-Beschichtung,
Laufrad aus glasfaserverstäktem Kunststoff,
Chromstahlwelle mit Kohle-
Gleitlagern.

Medientemp.bereich:-10 bis +110 Grad C
max Medientemp. bei
Umg. Temp. +40 Grad C: +80 Grad C
max Medientemp. bei
Umg. Temp. +25 Grad C: +110 Grad C
Zur Auslegung Pumpen
kennlinien beachten.
TYP: Wilo Stratos 40/1-8
Födermenge (Wasser): ...7,5...... m3/h
Föderhöhe (Wasser): ...7,0........ m
Nenndruck (PN): 6/10 bar
Stromart: 230 V 50 Hz
Leistungsaufn.
P1 (max.): 0,31 kW
Schutzart: IP 44
Anschlüse: DN 40
Einbauläge: 250 mm
Gewicht: 10,5 kg

Fabrikat: Viessmann oder gleichw.
Menge: 1,000 St

**01.01.0060 Kappenventil R 1**
Kappenventil R 1
Für Membran-Druckausdehnungsgefäße
80 bis 500 Liter, Nenndruck PN 10, max.
Betriebstemperatur 120 Grad C.
Menge: 1,000 St

**01.01.0070 Membran-Ausdehnungsgefäß**
Membran-Ausdehnungsgefäß
Für geschlossene Heizungsanlagen, mit
Stellfüßen.
Typ:  N 140
Farbe:  silber
Max. Betriebdruck:  6,0 bar
Durchmesser:  634 mm
Höhe:  785 mm
Nutzinhalt max.:  140 l
Gewicht:  36,7 kg
Anschluss:  R 1
Max. Betriebstemperatur: 120 Grad C
Max. Temperatur Membrane: 70 Grad C
Menge: 1,000 St

**01.01.0080 Schlammabscheider**
Schlammabscheider zur kontinuierlichen Entfernung
von Verschmutzungen aus Heiz- undKuehlkreislaeufen.
Mit Spirorohreinsatz und Ablasshahn.
- Einbaulage:
Horizontal, Vertikal, Diagonal
- Anschluss: 2" IG
- Gehaeuse: Messing
- Zul. Betriebsdruck: 6 bar
- Max. Vorlauftemperatur: 110 øC

Fabrikat: Viessmann oder gleichw.
Typ: Spiro Trap MBL
Best.-Nr.: 7569446
Menge: 1,000 St

**01.01.0090 Wärmedämmung für Schlammabscheider**
Wärmedämmung für Schlammabscheider
Bestehend aus 2 Halbschalen
Für Größe  2"

Fabrikat: Viessmann oder gleichw.
Typ: Spiro Trap MBL
Bestell-Nr. 7569449
Menge: 1,000 St

**01.01.0100 Luftabscheider**
Spirovent Luftabscheider
Zur kontinuierlichen Entfernung von Luft- und
Mikroblasen aus Heiz- und Kühlkreisläufen. Mit
Spirorohreinsatz und nicht absperrbarem Permanent-
Entlüftungsventil.
Einbaulage: Horizontal
Anschluss: Innengewinde G 2
Gehäuse: Messing
zul. Betriebsüberdruck: 10 bar
max. Vorlauftemperatur: 110 Grad C
Durchsatz: 7,50 m3/h
Inhalt: 1,10 Ltr.
Gewicht: 3,90 kg

Fabrikat: Viessmann oder gleichw
Bestell-Nr.: 7438519
Menge: 1,000 St

**01.01.0110 Fertigisolierung Luftabscheider**
Fertigisolierung Luft-/Schlammabscheider
Halbschalen aus EPP-Hartschaum.
Größe DN 50 und DN 65

Fabrikat: Viessmann oder gleichw
Bestell-Nr.: 7424063
Menge: 1,000 St

**01.01.0120 Kleinverteiler**
Kleinverteiler
Mit Sicherheitsgruppe (Sicherheitsventil
2,5 bar, Manometer und automatischer
Entlüfter) und Wärmedämmung.
Menge: 1,000 St

**01.01.0130 Füllkombi**
FuellCombi zur automatischen Befuellung von
Heizungsanlagen. Bestehend aus Absperrung,
Druckminderer, Manometer, Schmutzfaenger,
Systemtrenner, Verschraubungen und Waermedaemmschale. Gehaeuse aus Pressmessing.
Einbaulage waagrecht, Trichteranschluss
nach unten. Medium: Trinkwasser.
Anschluesse: G 3/4 max. Eingangsdruck: 10
bar Ausgangsdruck: 0,5 bis 4,0 bar
Werkeinstellung: 1,5 bar max.
Betriebstemperatur
- eingangsseitig: 30 Grad C
- ausgangsseitig: 60 Grad C

Fabrikat: Viessmann oder gleichw.
Typ: BA6628
Best.-Nr.: 9566931
Menge: 1,000 St

**01.01.0140 Heizwasserenthärtung**
Heizwasserenthaertung zum Schutz von
Heizungsanlagen vor Kalkbelaegen mit voll-
oder teilenthaertetem Wasser. Grosse
Weichwasserkapazitaet zur Fuellung von
Heizungskreislaeufen bis 750 Liter
Fuellvolumen mit Weichwasser von <0,1ødH
(bei Rohwasserhaerte von 20ødH). Einfache
Entsorgung des erschoepften
Austauscherharzes ueber den Hausmuell.
Bestehend aus:
- digitaler Kapazitaetskontrolle
- ein- und ausgangseitiger Absperrung
- Wandhalter
- Verschneidearmatur
- Kartusche mit 4 Liter Harz
Technische Daten:
- Anschluss: R 1/2
- Nenndruck: 10 bar
- Nenndurchfluss: 0,5 m3/h bei
Druckdifferenz = 0,2 bar
- Betriebsdruck: 1-6 bar
- Betriebstemperatur: 0-30 øC
- Leergewicht: 3,7 kg

Fabrikat: Viessmann oder gleichw.
Best.-Nr.: 7502252
Menge: 1,000 St

**01.01.0150 Gummi-Wasserschlauch für 6 bar Be-**
Gummi-Wasserschlauch für 6 bar Be-
triebsdruck bei 40 C, in Heizungsanlagen nach DIN 4751 Blatt 1 u. 2,
kurzzeitig geeignet für Temperaturen
bis 95° C,
Größe: DN 15, Länge ca. 5 m,
einschl. Schlauchklemmen und Wandhalterung.
Menge: 1,000 psch

**01.01.0160 Mobile Wasseraufbereitungsanlage**
Mobile-Wasseraufbereitungsanlage als Leihgeraet
Die Anlage ist auf eine mobiles Fahrgestell
anschlussfertig montiert und dient zur Befuellung
von Heizungsanlagen mit enthaertetem Fuell-
und Ergaenzungswasser bzw. zur
Zudosierung von Chemikalienloesungen.
- Anschlussnennweite: GEKA R 1/2
- Fliessdruck min/max.: 2,0/8,0 bar
- Nennkapazitaet: 149 m3 bei 1/Grad dH
Leihgebuehr pro Woche einschliesslich
aller Regenerierungskosten:

Fabrikat: Viessmann oder gleichw.
Typ: 150
Best.-Nr.: 7000200
Menge: 1,000 St

#### 01.02 Kaminanlagen und Abgasleitungen

*Hinweis*
Die Arbeiten an der Kaminanlage sind vor
Baubeginn genauestens mit dem zuständigen
Bezirks - Schornsteinfegermeister abzusprechen
und durch entsprechendes Fachpersonal oder
durch eine Fachfirma auszuführen. Vor Materialbestellung sind durch ein genaues Aufmass am
Kesselhaus die zu bestellenden Materialien zu
ermitteln.
Die gültigen Bauvorschriften/DIN-Normen sind zu
beachten.
Alle ausgeschriebenen Teile liefern und einbauen nach
Montageanleitung des Herstellers.

*Hinweis*
Abgassystem Gas-Brennwertkessel
Dachdurchführung einschl. Schiebemuffe
ist bereits bauseits vorhanden.

**01.02.0010 Dachdurchführung Schrägdach**
Durchführung Schräg- Pultdach für raumluftunabhängigen
Betrieb, Systemgröße 110/150 stehend aus:

1 Stk. AZ - Revisionsstück, gerade
1 Stk. AZ - Rohr 0,5 m lang
1 Stk. AZ - Rohr 1,0 m lang
1 Stk. AZ - Rohr 1,95 m lang
2 Stk. Befestigungsschelle

Fabrikat: Viessmann oder gleichw.
Menge: 1,000 psch

#### 01.03 Armaturen und Zubehör

*Hinweis*
Bei sämtlichen in diesem Titel abgefragten Leistungen
ist sowohl die Lieferung als auch die betriebsfertige
Montage in den Einheitspreis einzukalkulieren.

*Hinweis*
Dynamischer Volumenstromregler mit innenliegendem,
direkt regelndem Differenzdruckregler und digitaler
Sollwerteinstellung des maximalen Volumenstroms, Gewindeanschluß, Absperrkugelhahn, Verschraubung, Füll- und
Entleerungskugelhahn. einschl. Fertigisolierung aus
Polyurethan-Dämmschalen mit Federstahlringen.

Fabrikat: Frese o. gleichw.

**01.03.0010 Volumenstromregler DN 20**
Menge: 12,000 St

**01.03.0020 Volumenstromregler DN 32**
Menge: 2,000 St

**01.03.0030 Volumenstromregler DN 40**
Menge: 4,000 St

*Hinweis*
Vorlaufventilkombination
mit Gewindeanschluß, Absperrkugelhahn, Verschraubung,
Füll- und Entleerungskugelhahn, einschl.
Fertigisolierung
aus Polyurethan-Dämmschalen mit Federstahlringen.

Fabrikat: Frese o. gleichw.

**01.03.0040 Vorlaufventilkombination**
Vorlaufventilkombination
Nennweite: DN 20
Menge: 12,000 St

**01.03.0050 Vorlaufventilkombination**
Vorlaufventilkombination
Nennweite: DN 32
Menge: 2,000 St

**01.03.0060 Vorlaufventilkombination**
Vorlaufventilkombination
Nennweite: DN 40
Menge: 4,000 St

**01.03.0070 Entleerungskugelhahn aus Rotguß, vernickelt**
Entleerungskugelhahn aus Rotguß, vernickelt
DN 15.
Menge: 6,000 St

**01.03.0080 Schwimmerentlüfter, Gehäuse und Deckel aus Pressmessing MS 58, Deckel abschraubbar mit**
Schwimmerentlüfter, Gehäuse und Deckel aus Pressmessing
MS 58, Deckel abschraubbar mit
O-Ring, konische Entlüfternadel, mit automatischem
Absperrventil, max. Betriebsdruck 6 bar,
max. Betriebstemperatur 110 C, Anschluß DN 10.

Die Installation darf nur in frei einsehbaren
Bereichen erfolgen !
Menge: 4,000 St

**01.03.0090 Bezeichnungsschilder**
Bezeichnungsschilder
Bezeichnungsschilder aus Resoptal,
Schrift ein- bis dreizeilig, gefräßt,
Grundplatte Farbe dem Medium angepaßt,
Schriftfarbe schwarz oder weiß,
Abmessungen 100*50 mm, komplett mit
Schildträger, einschl. Rohrschelle,
Bügel oder Band, Schrauben bzw. Dübeln
Menge: 10,000 St

#### 01.04 Heizflächen und Zubehör

*Hinweis*
Bei sämtlichen in diesem Titel abgefragten Leistungen
ist sowohl die Lieferung als auch die betriebsfertige
Montage in den Einheitspreis einzukalkulieren.

*Hinweis*
Profil -Ventilheizkörper
(Niedertemperatur-Heizkörper) aus Stahlblech
gem. EN 442. Serielle Durchströmung der Platten.
Mit integriertem, verstellbarem Ventileinsatz.
Der kV-Wert ist werksseitig voreingestellt und auf die
Wärmeleistung abgestimmt.

Inkl. auf System abgeglichenes Bohrkonsolen-
Montageset, welches die Anforderungsklasse
2 gemäß der Richtlinie VDI 6036 erfüllt.

Montagefertig in baustellengerechter Schutzverpackung.
Ausgezeichnet mit dem RAL-Gütezeichen.
Serienfarbe weiß (RAL 9016), gegen
Aufpreis Heizkörper-Farbkonzept möglich.

Anschlüsse: 2 x G 3/4" Außengewinde nach DIN EN
16313 Thermostatkopfgewinde: M 30 x 1,5 mm,
Schließmaß Ventileinsatz 11,8 mm
Lackierung: Zweischichtlackierung gem. DIN 55900,
Grundierung (ETL), Pulverbeschichtung (EPS),
emissionsfrei auch im Heizbetrieb.
Betriebsdruck: max. 10 bar
Medium: Heißwasser bis 110 Grad C
Befestigung: Befestigungslaschen

einschl. Konsolen, Halter, Blind- und
Entleerungsstopfen, sowie Kunststoff Wand- und
Bodenrosetten.

Heizkörper von der Abladestelle zum Aufstellungsort
transportieren, Konsolen und Halter montieren.
Dies beinhaltet das Fräsen und Bohren der Löcher
in Beton bzw. Mauerwerk, sowie das Einsetzen in
Zementmörtel.
Heizkörper aufstellen, Blind- und Entleerungsstoipfen
einschrauben und mit den Rohrleitungen verbinden.

Fabrikat: Buderus o. gleichwertig
Typ:CV / VC- Profil, Logatrend

Angebotenes Fabrikat:
....................................

**01.04.0010 Ventilheizkörper wie vor beschrieben, jedoch:**
Ventilheizkörper wie vor beschrieben, jedoch:

Heizkörpertyp: 11
Bauhöhe  :  500 mm
Baulänge  :  400 mm
Bautiefe  :  62 mm
Menge: 15,000 St

**01.04.0020 Ventilheizkörper wie vor beschrieben, jedoch:**
Ventilheizkörper wie vor beschrieben, jedoch:

Heizkörpertyp: 11
Bauhöhe  :  600 mm
Baulänge  :  600 mm
Bautiefe  :  62 mm
Menge: 4,000 St

**01.04.0030 Ventilheizkörper wie vor beschrieben, jedoch:**
Ventilheizkörper wie vor beschrieben, jedoch:

Heizkörpertyp: 21
Bauhöhe  :  600 mm
Baulänge  :  600 mm
Bautiefe  :  66  mm
Menge: 1,000 St

**01.04.0040 Ventilheizkörper wie vor beschrieben, jedoch:**
Ventilheizkörper wie vor beschrieben, jedoch:

Heizkörpertyp: 22
Bauhöhe  :  600 mm
Baulänge  :  600 mm
Bautiefe  :  102 mm
Menge: 3,000 St

**01.04.0050 Ventilheizkörper wie vor beschrieben, jedoch:**
Ventilheizkörper wie vor beschrieben, jedoch:

Heizkörpertyp: 33
Bauhöhe  :  600 mm
Baulänge  :  500 mm
Bautiefe  :  157 mm
Menge: 1,000 St

**01.04.0060 Ventilheizkörper wie vor beschrieben, jedoch:**
Ventilheizkörper wie vor beschrieben, jedoch:

Heizkörpertyp: 33
Bauhöhe  :  600 mm
Baulänge  :  600 mm
Bautiefe  :  157 mm
Menge: 69,000 St

**01.04.0070 Ventilheizkörper wie vor beschrieben, jedoch:**
Ventilheizkörper wie vor beschrieben, jedoch:

Heizkörpertyp: 10
Bauhöhe  :  1.800 mm
Baulänge  :  600 mm
Bautiefe  :  62 mm
Menge: 1,000 St

**01.04.0080 Ventilheizkörper wie vor beschrieben, jedoch:**
Ventilheizkörper wie vor beschrieben, jedoch:

Heizkörpertyp: 21
Bauhöhe  :  1.800 mm
Baulänge  :  600 mm
Bautiefe  :  68 mm
Menge: 11,000 St

**01.04.0090 Ventilheizkörper wie vor beschrieben, jedoch:**
Ventilheizkörper wie vor beschrieben, jedoch:

Heizkörpertyp: 22
Bauhöhe  :  1.800 mm
Baulänge  :  600 mm
Bautiefe  :  102 mm
Menge: 3,000 St

*Hinweis*
Profil-Ventilheizkörper
(Niedertemperatur-Heizkörper) aus Stahlblech
gem. EN 442. Serielle Durchströmung der Platten.
Mit integriertem, verstellbarem Ventileinsatz.
Der kV-Wert ist werksseitig voreingestellt und auf die
Wärmeleistung abgestimmt.

Inkl. auf System abgeglichenes Bohrkonsolen-
Montageset, welches die Anforderungsklasse
2 gemäß der Richtlinie VDI 6036 erfüllt.

Montagefertig in baustellengerechter Schutzverpackung.
Ausgezeichnet mit dem RAL-Gütezeichen.
Serienfarbe weiß (RAL 9016), gegen
Aufpreis Heizkörper-Farbkonzept möglich.

Anschlüsse: 2 x G 3/4" Außengewinde nach DIN EN
16313 Thermostatkopfgewinde: M 30 x 1,5 mm,
Schließmaß Ventileinsatz 11,8 mm
Lackierung: Zweischichtlackierung gem. DIN 55900,
Grundierung (ETL), Pulverbeschichtung (EPS),
emissionsfrei auch im Heizbetrieb.
Betriebsdruck: max. 10 bar
Medium: Heißwasser bis 110 Grad C
Befestigung: Befestigungslaschen

einschl. Konsolen, Halter, Blind- und
Entleerungsstopfen, sowie Kunststoff Wand- und
Bodenrosetten.

Heizkörper von der Abladestelle zum Aufstellungsort
transportieren, Konsolen und Halter montieren.
Dies beinhaltet das Fräsen und Bohren der Löcher
in Beton bzw. Mauerwerk, sowie das Einsetzen in
Zementmörtel.
Heizkörper aufstellen, Blind- und Entleerungsstoipfen
einschrauben und mit den Rohrleitungen verbinden.

Fabrikat: Kermi o. gleichwertig
Typ:therm-x2

Angebotenes Fabrikat:
....................................

**01.04.0100 Ventilheizkörper wie vor beschrieben, jedoch:**
Ventilhygieneheizkörper wie vor beschrieben, jedoch:

Heizkörpertyp: 33
Bauhöhe  :  750 mm
Baulänge  :  600 mm
Bautiefe  :  155 mm
Menge: 5,000 St

**01.04.0110 Standkonsolen**
Standkonsole für besondere Bodenaufbauten
(Rohfußboden), ermöglicht Anforderungsklasse 3
nach VDI 6036.
Innenmontage für alle Heizkörperbauhöhen
von 300 bis 900 mm (HK-Typ 11 - 33)
Montage von einreihigen Heizkörpern ohne Zubehörteile.
Keine Demontage der seitlichen und oberen Abdeckleisten
erforderlich.
Komplett vormontierte Standkonsole
Pulverbeschichtet weiß
Schallisolierend
Integrierte Aushebesicherung

Fabrikat: Wemefa
Typ:WE-870-520 SSPK-N
Menge: 150,000 St

*Hinweis*
Designheizkörper mit waagrechten Rundrohren Durchmesser
24 mm und senkrechten Sammelrohren 50 x 35 mm als D-Profil. Ohne sichtbare
Schweißnähte.
Zwischen den Rohrblöcken Abstände zur
Handtuchaufhängung.
Die Befestigung erfolgt an der Rückseite der D-Profile.
Befestigungsset entsprechend der VDI 6036,
Anforderungsklasse 2.
Ausrichtung horizontal, vertikal und im Wandabstand
möglich.
Sichtteile des Zubehörs in Heizkörperfarbe.
Montagefertig in Karton verpackt und in
Folie eingeschweißt.
Geprüft nach DIN EN 442. Die Bauausführung
entspricht den ehemaligen BAGUV-Richtlinien.
Ausgezeichnet mit dem RAL-Gütezeichen.
Serienfarbe weiß (RAL 9016), gegen
Aufpreis Heizkörper-Farbkonzept möglich.
Anschlüsse:
2 x G 1/2" Innengewinde nach unten,
2 x G 1/2" Innengewinde mittig nach unten
Entlüftung: G 1/4" Innengewinde nach hinten
Nabenabstand: 50 mm Mittenanschluss
oder von Baulänge abhängig
Lackierung: Zweischichtlackierung gem.
DIN 55900,
Grundierung (ETL), Pulverbeschichtung
(EPS), emissionsfrei auch im
Heizbetrieb.
Betriebsdruck: max. 10 bar
Medium: Heißwasser bis 110 Grad C
Lieferumfang: Befestigungsset

einschl. Konsolen, Halter, Blind- und
Entleerungsstopfen, sowie Kunststoff Wand- und
Bodenrosetten.

Heizkörper von der Abladestelle zum Aufstellungsort
transportieren, Konsolen und Halter montieren.
Dies beinhaltet das Fräsen und Bohren der Löcher
in Beton bzw. Mauerwerk, sowie das Einsetzen in
Zementmörtel.
Heizkörper aufstellen, Blind- und Entleerungsstoipfen
einschrauben und mit den Rohrleitungen verbinden.

Fabrikat: Kermi o. gleichwertig
Typ:Basic - 50

Angebotenes Fabrikat:
....................................

**01.04.0120 Bad Heizkörper wie vor beschrieben,**
Bad Heizkörper wie vor beschrieben,

Bauhöhe  :  1.172 mm
Baulänge  :  524 mm
Bautiefe  :  35 mm
Menge: 1,000 St

**01.04.0130 Bad Heizkörper wie vor beschrieben,**
Bad Heizkörper wie vor beschrieben,

Bauhöhe  :  1.448 mm
Baulänge  :  524 mm
Bautiefe  :  35 mm
Menge: 38,000 St

**01.04.0140 Bad Heizkörper wie vor beschrieben,**
Bad Heizkörper wie vor beschrieben,

Bauhöhe  :  1.770 mm
Baulänge  :  524 mm
Bautiefe  :  35 mm
Menge: 9,000 St

**01.04.0150 Bad Heizkörper wie vor beschrieben,**
Bad Heizkörper wie vor beschrieben,

Bauhöhe  :  1.770 mm
Baulänge  :  599 mm
Bautiefe  :  35 mm
Menge: 1,000 St

**01.04.0160 Heizkörper zum Zweck der Anstrich-, Verputz und Fliesenarbeiten abnehmen,**
Heizkörper zum Zweck der Anstrich-, Verputz
und Fliesenarbeiten abnehmen, Anschlüsse mit
Packpapier einbinden und Heizkörper nach Be-
endigung vorstehender Arbeiten wieder
betriebsfertig montieren.
Menge: 162,000 St

**01.04.0170 Heizkörperanschlussblock**
Heizkörperanschlussblock
für HK-Anschluss aus der Wand,
HK-Montage nach Abschluss aller Putz-, Fliesenleger-,
Estrich- und Malerarbeiten
Modell-Nr. 1097.6
Größe 15 X 185

Fabrikat: Viega
Typ:364045
Menge: 93,000 St

**01.04.0180 Heizkörperanschlussset**
Heizkörperanschlussset
Messing matt-vernickelt, absperrbar, winklig
mit Verschraubungen
Modell-Nr. 1097.7
D = 15

Fabrikat: Viega
Typ:364052
Menge: 162,000 St

**01.04.0190 Thermostat-Kopf in Winkelform für**
Thermostat-Kopf in Winkelform für Ventilheizkörper
mit eingebautem Flüssigkeitsfühler, entsprechend
EN 215 geprüft, mit Nullstellung,
begrenzbar und blockiebar.
Sollwertbereich 8 - 28 °C,
Ausführung: weiß.

Fabrikat : Heimeier o. gleichw.
Menge: 162,000 St

#### 01.05 Rohrleitung und Zubehör

*Hinweis*
Bei sämtlichen in diesem Titel abgefragten Leistungen
ist sowohl die Lieferung als auch die betriebsfertige
Montage in den Einheitspreis einzukalkulieren.

*Hinweis*
Kupferrohrsystem mit Pressverbindungstechnik
geprüft nach DVGW - Arbeitsblatt W 534 u. VP 614,
lötfrei. Pressverbinder mit Pressanschlüssen aus
hochwertigem Kupfer (SF-Cu). Pressverbinder mit
Gewindeanschlüssen sowie Armaturen mit
Pressenden aus Spezial-Rotguß.
Pressverbindung mit Dichtung aus EPDM.
Die Sicke der Fittings ist in Ihrem Volumen exakt
auf das eingelegte Dichtelement abgestimmt.
Betriebsdruck bis 10 bar. Rohre einschl. aller
Verbindungen, wie Muffen usw.

Als Befestigungssystem ist ein einheitliches
System einzubauen.

**01.05.0010 Kupferrohr wie vor beschrieben 15 x 1,0 mm**
Menge: 940,000 m

**01.05.0020 Kupferrohr wie vor beschrieben 18.0 x 1.0 mm**
Menge: 230,000 m

**01.05.0030 Kupferrohr wie vor beschrieben 22.0 x 1.0 mm**
Kupferrohr wie vor beschrieben 22.0 x 1.2 mm
Menge: 998,000 m

**01.05.0040 Kupferrohr wie vor beschrieben 28.0 x 1.5 mm**
Kupferrohr wie vor beschrieben 28.0 x 1.2 mm
Menge: 10,000 m

**01.05.0050 Kupferrohr wie vor beschrieben 35.0 x 1.5 mm**
Menge: 10,000 m

**01.05.0060 Kupferrohr wie vor beschrieben 42.0 x 1.5 mm**
Menge: 10,000 m

**01.05.0070 Kupferrohr wie vor beschrieben 54.0 x 2.0 mm**
Kupferrohr wie vor beschrieben 54.0 x 1.5 mm
Menge: 10,000 m

**01.05.0080 Verbindungsmuffe mit SC-Contur, 15 mm**
Menge: 30,000 St

**01.05.0090 Verbindungsmuffe mit SC-Contur, 18 mm**
Menge: 10,000 St

**01.05.0100 Verbindungsmuffe mit SC-Contur, 22 mm**
Menge: 100,000 St

**01.05.0110 Rohr-Bogen**
Rohr-Bogen 90°, mit SC-Contur, 15 mm
Menge: 525,000 St

**01.05.0120 Rohr-Bogen**
Rohr-Bogen 90°, mit SC-Contur, 18 mm
Menge: 16,000 St

**01.05.0130 Rohr-Bogen**
Rohr-Bogen 90°, mit SC-Contur, 22 mm
Menge: 130,000 St

**01.05.0140 Rohr-Bogen**
Rohr-Bogen 90°, mit SC-Contur,  28 mm
Menge: 10,000 St

**01.05.0150 Rohr-Bogen**
Rohr-Bogen 90°, mit SC-Contur, 35 mm
Menge: 10,000 St

**01.05.0160 Rohr-Bogen**
Rohr-Bogen 90°, mit SC-Contur, 42 mm
Menge: 10,000 St

**01.05.0170 Rohr-Bogen**
Rohr-Bogen 90°, mit SC-Contur, 54 mm
Menge: 10,000 St

**01.05.0180 profipress-T-Stück mit SC-Contur,**
profipress-T-Stück mit SC-Contur,
Nennweite 15 mm
Menge: 70,000 St

**01.05.0190 profipress-T-Stück mit SC-Contur,**
profipress-T-Stück mit SC-Contur,
teilweise mit Reduzierung, 18 mm
Menge: 82,000 St

**01.05.0200 profipress-T-Stück mit SC-Contur,**
profipress-T-Stück mit SC-Contur,
teilweise mit Reduzierung, 22 mm
Menge: 26,000 St

**01.05.0210 profipress-T-Stück mit SC-Contur,**
profipress P-Kreuzungs-T-Stück mit SC-Contur,
teilweise mit Reduzierung, 22 mm
Menge: 76,000 St

**01.05.0220 profipress-T-Stück mit SC-Contur,**
profipress-T-Stück mit SC-Contur,
teilweise mit Reduzierung, 28 mm
Menge: 6,000 St

**01.05.0230 profipress-T-Stück mit SC-Contur,**
profipress-T-Stück mit SC-Contur,
teilweise mit Reduzierung, 35 mm
Menge: 12,000 St

**01.05.0240 profipress-T-Stück mit SC-Contur,**
profipress-T-Stück mit SC-Contur,
teilweise mit Reduzierung, 42 mm
Menge: 6,000 St

**01.05.0250 profipress-T-Stück mit SC-Contur,**
profipress-T-Stück mit SC-Contur,
teilweise mit Reduzierung, 54 mm
Menge: 4,000 St

**01.05.0260 Übergangsformstück von Presssystem auf**
Übergangsformstück von Presssystem auf
Gewindeanschluss, teilweise mit Reduzierung,
Nennweite DN 15
Menge: 170,000 St

**01.05.0270 Übergangsformstück von Presssystem auf**
Übergangsformstück von Presssystem auf
Gewindeanschluss, teilweise mit Reduzierung,
Nennweite DN 20
Menge: 194,000 St

**01.05.0280 Übergangsformstück von Presssystem auf**
Übergangsformstück von Presssystem auf
Gewindeanschluss, teilweise mit Reduzierung,
Nennweite DN 25
Menge: 18,000 St

**01.05.0290 Übergangsformstück von Presssystem auf**
Übergangsformstück von Presssystem auf
Gewindeanschluss, teilweise mit Reduzierung,
Nennweite DN 32
Menge: 8,000 St

**01.05.0300 Übergangsformstück von Presssystem auf**
Übergangsformstück von Presssystem auf
Gewindeanschluss, teilweise mit Reduzierung,
Nennweite DN 40
Menge: 6,000 St

**01.05.0310 Übergangsformstück von Presssystem auf**
Übergangsformstück von Presssystem auf
Gewindeanschluss, teilweise mit Reduzierung,
Nennweite DN 50
Menge: 8,000 St

**01.05.0320 Druckprobe**
Druckprobe
Nach der Montage ist das Heizungssystem zu füllen
und zu entlüften. Das Rohrleitungssystem ist in
Übereinstimmung mit DIN 18 380, Abschnitt 3.4 auf
Dichtigkeit zu prüfen. Verdeckte oder isolierte Rohre
sind vor der Isolierung zu überprüfen und zwar über
eine Zeitspanne, die ausreichend  ist, um jede
Verbindung in der Anlage zu überprüfen, jedoch
nicht weniger als 2 Stunden. Während der Prüfung
gefundene Undichtigkeiten sind durch Nachschweißen
oder Ersetzen des Rohres oder Verbindungsteiles zu
beheben. Alle Prüfungen sind in Anwesenheit der
Bauleitung durchzuführen.
Menge: 1,000 St

#### 01.06 Wärmedämmung und Zubehör

*Hinweis*
Bei sämtlichen in diesem Titel abgefragten
Leistungen ist sowohl die Lieferung als auch
die betriebsfertige Montage in den Einheitspreis
einzukalkulieren.

*Hinweis*
Kompakt-Dämmhülse
bestehend aus geschlossenzelligem Polyethylen Misselon
mit einem rechenwert von 0.035 W/mK, Umhüllung aus
reisfestem Faser-Polyethylen-Verbund und außenseitiger
feuchtigsperrender Polyethylen-Folie, normalentflammbar
nach DIN 4 102,
einschl. der kompletten Formstückisolierung.

Fabrikat: Missel o. gleichw.

**01.06.0010 Für Rohr DN 12, Dämmdicke 20 mm**
Menge: 940,000 m

**01.06.0020 Für Rohr DN 15, Dämmdicke 20 mm**
Menge: 230,000 m

**01.06.0030 Für Rohr DN 20, Dämmdicke 20 mm**
Menge: 998,000 m

*Hinweis*
Wärmedämmung an Rohren
in Gebäuden für Rohrleitungen in Wandschlitzen,
Schächten und abgehängten Decken gemäß EnEV. Isolierung
der Leitungen mittels vorgefertigten, nicht brennbaren,
druckfesten und formstabilen Steinwoll- rohrschalen,
Schmelzpunkt > 1.000 °C gemäß DIN 4102.17, mit einem
Wärmeleitvermögen von  nicht mehr als 0.035 W/mK,
Ummantelung mit Alu-Folie, dampfdiffusionsdicht
verklebt, Randstreifen selbstklebend,
Formstückisolierumg und Endmanschetten.

**01.06.0040 Für Rohr DN 15, Dämmdicke 20 mm**
Menge: 20,000 m

**01.06.0050 Wärmedämmung, wie vor beschrieben, jedoch**
Wärmedämmung, wie vor beschrieben, jedoch
für Formstücke wie Bögen und T-Stücke DN 15
Menge: 10,000 St

**01.06.0060 Für Rohr DN 20, Dämmdicke 20 mm**
Menge: 30,000 m

**01.06.0070 Wärmedämmung, wie vor beschrieben, jedoch**
Wärmedämmung, wie vor beschrieben, jedoch
für Formstücke wie Bögen und T-Stücke DN 20
Menge: 6,000 St

**01.06.0080 Für Rohr DN 25, Dämmdicke 20 mm**
Menge: 10,000 m

**01.06.0090 Wärmedämmung, wie vor beschrieben, jedoch**
Wärmedämmung, wie vor beschrieben, jedoch
für Formstücke wie Bögen und T-Stücke DN 25
Menge: 6,000 St

**01.06.0100 Für Rohr DN 32, Dämmdicke 30 mm**
Menge: 10,000 m

**01.06.0110 Wärmedämmung, wie vor beschrieben, jedoch**
Wärmedämmung, wie vor beschrieben, jedoch
für Formstücke wie Bögen und T-Stücke DN 32
Menge: 6,000 St

**01.06.0120 Für Rohr DN 40, Dämmdicke 40 mm**
Menge: 10,000 m

**01.06.0130 Wärmedämmung, wie vor beschrieben, jedoch**
Wärmedämmung, wie vor beschrieben, jedoch
für Formstücke wie Bögen und T-Stücke DN 40
Menge: 6,000 St

**01.06.0140 Für Rohr DN 50, Dämmdicke 50 mm**
Menge: 12,000 m

**01.06.0150 Wärmedämmung, wie vor beschrieben, jedoch**
Wärmedämmung, wie vor beschrieben, jedoch
für Formstücke wie Bögen und T-Stücke DN 50
Menge: 8,000 St

*Hinweis*
Wärmedämmung an Rohren
in Gebäuden für freiliegende Rohrleitungen
gemäß EnEV. Isolierung der Leitungen mittels
vorgefertigten, nicht brennbaren, druckfesten
und formstabilen Steinwollrohrschalen,
Schmelzpunkt > 1.000 °C gemäß DIN 4102.17,
mit einem Wärmeleitvermögen von nicht mehr
als 0.035 W/mK, Ummantelung mit Alu-Folie,
dampfdiffusionsdicht verklebt, Randstreifen
selbstklebend, Formstückisolierumg und Endmanschetten.
Ummantelung der Wärmedämmung mit PVC-
Folie.

**01.06.0160 Für Rohr DN 15, Dämmdicke 20 mm**
Menge: 4,000 m

**01.06.0170 Wärmedämmung wie vor beschrieben, jedoch als**
Wärmedämmung wie vor beschrieben, jedoch
als Zulage für Formstückdämmung, Formstück
DN 15 als Bogen, T-Stück-Reduzierung usw.
Dämmschichtdicke 20 mm, in Zentrale,
in Bereichen mit Behinderung durch technische
Einrichtungen Oberkante Dämmung über Gelände/Fußboden
bis 3,5 m.
Menge: 4,000 St

**01.06.0180 Für Rohr DN 20, Dämmdicke 20 mm**
Menge: 4,000 m

**01.06.0190 Wärmedämmung wie vor beschrieben, jedoch**
Wärmedämmung wie vor beschrieben, jedoch
als Zulage für Formstückdämmung, Formstück
DN 20 als Bogen, T-Stück-Reduzierung usw.
Dämmschichtdicke 20 mm, in Zentrale,
in Bereichen mit Behinderung durch technische
Einrichtungen Oberkante Dämmung über Gelände/Fußboden
bis 3,5 m.
Menge: 4,000 St

**01.06.0200 Für Rohr DN 25, Dämmdicke 20 mm**
Menge: 2,000 m

**01.06.0210 Wärmedämmung, wie vor beschrieben, jedoch**
Wärmedämmung wie vor beschrieben, jedoch
als Zulage für Formstückdämmung, Formstück
DN 25 als Bogen, T-Stück-Reduzierung usw.
Dämmschichtdicke 20 mm, in Zentrale,
in Bereichen mit Behinderung durch technische
Einrichtungen Oberkante Dämmung über Gelände/Fußboden
bis 3,5 m.
Ummantelung der Wärmedämmung mit PVC-
Folie.
Menge: 2,000 St

**01.06.0220 Für Rohr DN 32, Dämmdicke 30 mm**
Menge: 1,000 m

**01.06.0230 Wärmedämmung, wie vor beschrieben, jedoch**
Wärmedämmung wie vor beschrieben, jedoch
als Zulage für Formstückdämmung, Formstück
DN 32 als Bogen, T-Stück-Reduzierung usw.
Dämmschichtdicke 20 mm, in Zentrale,
in Bereichen mit Behinderung durch technische
Einrichtungen Oberkante Dämmung über Gelände/Fußboden
bis 3,5 m.
Ummantelung der Wärmedämmung mit PVC-
Folie.
Menge: 1,000 St

**01.06.0240 Für Rohr DN 40, Dämmdicke 40 mm**
Menge: 1,000 m

**01.06.0250 Wärmedämmung, wie vor beschrieben, jedoch**
Wärmedämmung wie vor beschrieben, jedoch
als Zulage für Formstückdämmung, Formstück
DN 40 als Bogen, T-Stück-Reduzierung usw.
Dämmschichtdicke 20 mm, in Zentrale,
in Bereichen mit Behinderung durch technische
Einrichtungen Oberkante Dämmung über Gelände/Fußboden
bis 3,5 m.
Ummantelung der Wärmedämmung mit PVC-
Folie.
Menge: 1,000 St

**01.06.0260 Für Rohr DN 50, Dämmdicke 50 mm**
Menge: 6,000 m

**01.06.0270 Wärmedämmung, wie vor beschrieben, jedoch**
Wärmedämmung wie vor beschrieben, jedoch
als Zulage für Formstückdämmung, Formstück
DN 50 als Bogen, T-Stück-Reduzierung usw.
Dämmschichtdicke 20 mm, in Zentrale,
in Bereichen mit Behinderung durch technische
Einrichtungen Oberkante Dämmung über Gelände/Fußboden
bis 3,5 m.
Ummantelung der Wärmedämmung mit PVC-
Folie.
Menge: 6,000 St

*Hinweis*
Brandschutzrohrschalen
für Stahl- und Kupferrohrleitungen bis
Da= 160 mm, Dicke 4 mm
Baulänge 250 mm
Inklusive Befestigungsmaterial.
Die Verarbeitungsrichtlinien des Herstellers
sind zu beachten.

Fabrikat: Missel opder gleichwertig
Typ:BSM-S
Brandschutz-Dämm-Manschette

**01.06.0280 Brandschutz-Rohrschalen wie vor beschrieben**
Brandschutz-Rohrschalen wie vor beschrieben
mit folgenden Abmessungen:
Aussendurchmesser: DN 15
Menge: 4,000 St

**01.06.0290 Brandschutz-Rohrschalen wie vor beschrieben**
Brandschutz-Rohrschalen wie vor beschrieben
mit folgenden Abmessungen:
Aussendurchmesser: DN 20
Menge: 4,000 St

**01.06.0300 Brandschutz-Rohrschalen wie vor beschrieben**
Brandschutz-Rohrschalen wie vor beschrieben
mit folgenden Abmessungen:
Aussendurchmesser: DN 25
Menge: 4,000 St

**01.06.0310 Brandschutz-Rohrschalen wie vor beschrieben**
Brandschutz-Rohrschalen wie vor beschrieben
mit folgenden Abmessungen:
Aussendurchmesser: DN 32
Menge: 2,000 St

**01.06.0320 Brandschutz-Rohrschalen wie vor beschrieben**
Brandschutz-Rohrschalen wie vor beschrieben
mit folgenden Abmessungen:
Aussendurchmesser: DN 40
Menge: 2,000 St

**01.06.0330 Brandschutz-Rohrschalen wie vor beschrieben**
Brandschutz-Rohrschalen wie vor beschrieben
mit folgenden Abmessungen:
Aussendurchmesser: DN 50
Menge: 2,000 St

**01.06.0340 Brandschutz - Kitt**
Brandschutz - Kitt
Tropffreier Dichtstoff zur Ringspaltverfüllung
beim Einbau von Missel Brandschutz -
Dämm - Manschetten BSM-S, BSM-S 13,
MSA 4-BSM und BSM-F30 nach MLAR 4.2/4.3,
zur Spaltverfüllung.
Die Verarbeitungsrichtlinien des Herstellers
sind zu beachten.

Fabrikat: Missel opder gleichwertig
Typ:BS-Kitt II / Kartusche - 310 ml
Menge: 6,000 St

#### 01.07 Sonstige Arbeiten

*Hinweis*
Stundenlohnarbeiten

für nicht vorhersehbare Arbeiten, die
vor Durchführung mit dem Auftraggeber
bzw. der Fachbauleitung besprochen und
im einzelnen vereinbart werden müssen.
Die Stunden sind nach Vereinbarung auf
Nachweis binnen 3 Werktagen der örtlichen Bauleitung zur Unterschrift vorzulegen. In die Stundensätze sind alle
Unkosten wie Zuschläge, Fahrtkosten,
Auslösung etc. einzurechnen.
Der Verrechnungssatz ist unter Berücksichtigung der preisrechtlichen Vorschriften zu ermitteln.

**01.07.0010 Monteurstunden**
Menge: 10,000 St

**01.07.0020 Helferstunden**
Menge: 10,000 St

**01.07.0030 Inbetriebnahme und Einregulierung der**
Hydraulischer Abgleich

Inbetriebnahme und Einregulierung der Heizungsanlage.
Abgleich aller Heizflächen (3 Heizkreise) inkl.
Erstellung
der entsprechenden Protokolle  gemäß Verfahren B

Die Anlage ist voll aufzuheizen. Es ist zu überprüfen,
ob alle Heizflächen und Heizregister mit den
entsprechenden Wassermassen versorgt werden.
Ist dies nicht der Fall, so sind die betroffenen
Stränge nachzuregulieren. Alle Prüfungen sind in
Gegenwart der
Bauleitung durchzuführen. Die Inbetriebnahme umfasst
das Ein- bzw. Nachregulieren aller eingebauten
Armaturen, wie voreinstellbare Thermostatventile und
Strangregulier- und Absperrventile.
Menge: 1,000 psch

**01.07.0040 Verzinkte Montagegestelle**
Verzinkte Montagegestelle
Verzinkte Konstruktionen für Sonderbefestigungen
wie Festpunkte, Zwangsführungslager,
Unterstützungen, Rohrtraversen etc.
als einbaufertige Einzelkonstruktionen
Spannweite bis zu 5.0 m
Menge: 150,000 kg

**01.07.0050 Für die Gestellung eines Arbeitsgerüstes bis**
Für die Gestellung eines Arbeitsgerüstes bis
zu einer Montagehöhe von über  3.50 m Gerüst
aufstellen, vorhalten und wieder abbauen,
einschl. An- und Abtransport.
Menge: 1,000 psch

**01.07.0060 Für die komplette betriebsfertige elek-**
Für die komplette betriebsfertige elektrische
Verdrahtung und Anschluß aller Anlagenteile.
Hierzu gehört u.a. die Ventilatoren, Klappen usw.
einschl. des Anschlusses in den jeweiligen
Schaltschränken.

Die Zuleitungen werden bauseits installiert.

Für diese bauseitige elektrische Verkabelung sind
innerhalb von 14 Kalendertagen nach Aufforderung durch
die Bauleitung Kabelzugpläne in 3 - facher Ausfertigung
für die im LV aufgeführten Geräte vorzulegen.
Menge: 1,000 psch

**01.07.0070 Bestandszeichnungen**
Bestandsunterlagen
folgende Bestandszeichnungen und Unterlagen sind zu fertigen und spätestens
zum Zeitpunkt der Abnahme der Bauleitung zu übergeben:

- Grundrißzeichnungen, schematische
  Darstellungen und Beschreibungen der
  Anlage
- Rohrleitungsplan mit Dimensionen
- Anlagen- und Regelschemata
- Stromlaufpläne für regeltechnische
  Einrichtungen und Schaltschränke
- Verlauf und Abmessungen von Rohrtrassen
- Protokolle über alle im Rahmen der Einregulierungsarbeiten durchgeführten Messungen
- Protokoll über die Durchführung der
  Druckprobe nach DIN 18380 Abschn. 3.4
- Strangschema
- Ersatzteillisten und Bedienungsunterlagen
- Konformitätsbescheinigung
- Fachunternehmerbescheinigung

Alle Zeichnungsunterlagen sind je dreifach gefaltete Farbplotts und einfach
als Datei (pdf + dwg) einzureichen.
Alle Protokolle, Berichte und sonstige
Listen sind je dreifach in Ordnern einzureichen.
Menge: 1,000 psch

*Hinweis*
Stemm- und Bohrarbeiten

**01.07.0080 Kernlochbohrung in Mauerwerkswand**
Kernlochbohrung in Mauerwerks- bzw. Betonwand
bis zu einer Wandstärke von 30 cm,
Größe:  bis D = 100 mm
einschl. erforderlicher Absaugungen und
Entsorgung des Bohrkerns. Inkl. Gerüstgestellung, Bohrhöhe ca. 3,0 m.
Menge: 1,000 St

**01.07.0090 Kernlochbohrung in Betondecke**
Kernlochbohrung in Betondecke
Dicke 25 cm, Größe:  bis D = 100 mm
einschl. erforderlicher Absaugungen
und Entsorgung des Bohrkerns
Menge: 6,000 St

### 02 Lüftungsinstallation

#### 02.01 Lüftung Allgemein

*Hinweis*
Bei sämtlichen in diesem Titel abgefragten Leistungen
ist sowohl die Lieferung als auch die betriebsfertige
Montage in den Einheitspreis einzukalkulieren.

**02.01.0010 Einzelentlüftungsgerät**
Einzelentlüftungsgerät nach DIN 18017,
Teil 3, Aug. 1990, bestehend aus:

Ventilatoreinsatz *ultraSilence* mit
Fassade, 3 Leistungsstufen,
60/40/15 m³/h Volumenstrom.

Spiralgehäuse mit aerodynamisch und
akustisch optimiertem Radial-Laufrad,
hoher Druckreserve und niedrigem
Geräuschpegel. Schallschutz entspr.
DIN 4109 T.2.

Werkzeuglose Einschubmontage unter
gleichzeitigem elektrischem Kontaktschluss der Steckkupplung.

Energiesparender EC-Motor in
geschlossenem Aluminiumgussgehäuse.
Wartungsfreie Kugellager für 40.000
Betriebsstunden.

Flache, elegante Fassade,
raumseitig - mehrfach Design prämiert -
aus hochwertigem Kunststoff, Alpinweiß.

Luftfilter (Klasse G2) als Dauerfilter
(spülmaschinenfest) unter der aufklappbaren, geschlossenen Frontplatte.

Integrierte Filter-Verschmutzungs-
anzeige mit optischem Warnhinweis für
anstehende Reinigung.

Steuerung:
Komfortabel durch 3 Leistungsstufen.
Die mittlere oder kleine Leistungsstufe
kann für Dauerbetrieb direkt
angeschlossen werden und mittels DSEL 2
(Art. Nr.: 1306) umgeschaltet werden.
Manuelle Steuerung aller drei Stufen
mittels DSEL 3 (Art. Nr.: 1611)
möglich.

Leistung:
Planmäßiger Volumenstrom: 60/40/15 m³/h

Geräusch:
Schalldruck bei AL=10m²: 35/29/21 dB(A)
Schallleistung: 39/33/25 dB(A)

Schutzart:
IPX5 (strahlwassergeschützt), schutzisoliert, geeignet zum Einbau im
Bereich 1 von Nassräumen

Elektrische Daten:
230 V, 50/60 Hz, 6/4,4/3,5 Watt,
Zuleitung: NYM-O, 5x1,5mm²

Fabrikat: Helios Ventilatoren o. gleichwertig
Typ: ELS EC 60/40/15
Artikel: 06359
Menge: 67,000 St

**02.01.0020 Einzelentlüftungsgerät**
Einzelentlüftungsgerät nach DIN 18017,
Teil 3, Aug. 1990, bestehend aus:

Ventilatoreinsatz *ultraSilence* mit
Fassade, 3 Leistungsstufen,
100/60/35 m³/h Volumenstrom.

Spiralgehäuse mit aerodynamisch und
akustisch optimiertem Radial-Laufrad,
hoher Druckreserve und niedrigem
Geräuschpegel. Schallschutz entspr.
DIN 4109 T.2.

Werkzeuglose Einschubmontage unter
gleichzeitigem elektrischem Kontaktschluss der Steckkupplung.

Energiesparender EC-Motor in
geschlossenem Aluminiumgussgehäuse.
Wartungsfreie Kugellager für 40.000
Betriebsstunden.

Flache, elegante Fassade,
raumseitig - mehrfach Design prämiert -
aus hochwertigem Kunststoff, Alpinweiß.

Luftfilter (Klasse G2) als Dauerfilter
(spülmaschinenfest) unter der aufklappbaren, geschlossenen Frontplatte.

Integrierte Filter-Verschmutzungs-
anzeige mit optischem Warnhinweis für
anstehende Reinigung.

Steuerung:
Komfortabel durch 3 Leistungsstufen.
Die mittlere oder kleine Leistungsstufe
kann für Dauerbetrieb direkt
angeschlossen werden und mittels DSEL 2
(Art. Nr.: 1306) umgeschaltet werden.
Manuelle Steuerung aller drei Stufen
mittels DSEL 3 (Art. Nr.: 1611)
möglich.

Leistung:
Planmäßiger Volumenstrom:100/60/35 m³/h

Geräusch:
Schalldruck bei AL=10m²:47/35/26 dB(A)
Schallleistung:51/39/30 dB(A)

Schutzart:
IPX5 (strahlwassergeschützt), schutzisoliert, geeignet zum Einbau im
Bereich 1 von Nassräumen

Elektrische Daten:
230 V, 50/60 Hz, 15/6/4 Watt,
Zuleitung: NYM-O, 5x1,5mm²

Fabrikat: Helios Ventilatoren
Typ: ELS EC 100/60/35
Artikel: 06419
Menge: 8,000 St

**02.01.0030 Kaltrauch-Absperr-Klappe DN80**
Kaltrauch-Absperr-Klappe DN80
Die Kaltrauchabsperrklappen mit Magnetverschluss verhindern Kaltraucheintritt
in andere Brandabschnitte. Sie sind in
allen Zu-/Abluftöffnungen hinter den
Tellerventilen oder Abluftelementen
(auch in Kombination mit BAE/BAK) zu
positionieren.

Fabrikat: Helios Ventilatoren
Typ: KAK 80
Artikel: 04096
Menge: 67,000 St

**02.01.0040 Kaltrauch-Absperr-Klappe DN100**
Kaltrauch-Absperr-Klappe DN100
Die Kaltrauchabsperrklappen mit Magnetverschluss verhindern Kaltraucheintritt
in andere Brandabschnitte. Sie sind in
allen Zu-/Abluftöffnungen hinter den
Tellerventilen oder Abluftelementen
(auch in Kombination mit BAE/BAK) zu
positionieren.

Fabrikat: Helios Ventilatoren
Typ: KAK 100
Artikel: 04097
Menge: 8,000 St

**02.01.0050 Dachhaube für Lüftungsleitungen Flachdach**
Dachhaube mv DN 100 für Schrägdacheindeckung
Wetterkappe und Haubenrohr aus Stahl,
pulverbeschichtet. Speziell für Lüftungsleitungen
mit Kondensatableitung nach außen durch
Doppelrohrtechnik. Schlagregensichere Ausblashaube,
geringe Druckverluste und werkzeuglose
Revisionsmöglichkeit am Oberrohr. Befestigung durch
Verschraubung mit dem Flansch.
Farben: schwarz

liefern und dem Dachdeckergewerk zum Einbau zur
Verfügung stellen

angebotenes Fabrika/Typ :
........................................
Menge: 21,000 St

**02.01.0060 Dachhaube für Lüftungsleitungen Flachdach**
Dachhaube mv DN 125 für Schrägdacheindeckung
Wetterkappe und Haubenrohr aus Stahl,
pulverbeschichtet. Speziell für Lüftungsleitungen
mit Kondensatableitung nach außen durch
Doppelrohrtechnik. Schlagregensichere Ausblashaube,
geringe Druckverluste und werkzeuglose
Revisionsmöglichkeit am Oberrohr. Befestigung durch
Verschraubung mit dem Flansch.
Farben: schwarz

liefern und dem Dachdeckergewerk zum Einbau zur
Verfügung stellen

angebotenes Fabrika/Typ :
........................................
Menge: 1,000 St

**02.01.0070 Fassadengitter Rund**
Fassadengitter Rund
Zum bündigen Abdeckung von Lüftungsöffnungen an der Fassade. Einsetzbar
für runde Außen-und Fortluftrohre.
Zwei Bohrungen im Rohrstutzen ermöglichen eine sichere Befestigung durch
bauseits zu stellende Schrauben.
Stabile Konstruktion aus Aluminium.
Feststehende Lamellen mit dahinterliegendem Maschengitter aus Edelstahldraht
Maschenweite 10 x 10 mm.

Technische Daten:
Durchmesser Anschlussstutzen: 100 mm
Einstecktiefe: 20 mm
Außendurchmesser Sichtseite: 125 mm
Gewicht: 0,15 kg

Fabrikat: Helios Ventilatoren
Typ: FGR 100
Artikel: 40196
Menge: 10,000 St

**02.01.0080 Telefonieschalldämpfer**
Flexibler-Telefonieschalldämpfer
Außenrohr aus Aluminium, Füllung aus Mineralwolle,
abriebfest, Packungsdicke: 50 mm
Anschlussstutzen rund

Nennweite:  80 mm
Baulänge: 500 mm
Menge: 67,000 St

**02.01.0090 Telefonieschalldämpfer**
Flexibler-Telefonieschalldämpfer
Außenrohr aus Aluminium, Füllung aus Mineralwolle,
abriebfest, Packungsdicke: 50 mm
Anschlussstutzen rund

Nennweite: 100 mm
Baulänge: 500 mm
Menge: 8,000 St

*Hinweis*
Wickelfalzrohr, aus verzinktem Stahlblech,
schraubenförmig gewickelt, Nähte gefalzt,
Abmessungen und Wanddicken nach DIN 24 145,
einschl. Dichtungs- und schallgedämmter
Befestigungsmaterialien.
komplett liefern und montieren

**02.01.0100 Wickelfalzrohr DN 100**
Menge: 180,000 m

**02.01.0110 Wickelfalzrohr DN 125**
Menge: 10,000 m

*Hinweis*
Rohrbogen 45° - 90° aus verzinktem Stahlblech

**02.01.0120 Rohrbogen DN 100**
Menge: 10,000 St

**02.01.0130 Rohrbogen DN 125**
Menge: 2,000 St

*Hinweis*
Abzweigstück 90° aus verzinktem Stahlblech

**02.01.0140 T-Stück DN 100, teilweise mit reduziertem Abgängen**
Menge: 33,000 St

**02.01.0150 T-Stück DN 125, teilweise mit reduziertem Abgängen**
Menge: 3,000 St

**02.01.0160 Aluflex-Rohr DN 80**
Aluflex-Rohr DN 100
Menge: 70,000 m

**02.01.0170 Aluflex-Rohr DN 100**
Menge: 10,000 m

**02.01.0180 Brandschutz-Deckenschott**
Brandschutz-Deckenschott TS 18  für
Abluftsysteme ER.
Mit durchgehend freiem Querschnitt und
glatten Innenflächen.
Allgemeine bauaufsichtliche Zulassung,
ZulassungsnummerZ-41.3-556.
Feuerwiderstandsklasse K90-18017.

Technische Daten:
Geeignet für Nennweite: 100 mm
Zulassungsnummer: Z-41,3-556
Brandschutz: ja
Wartungsfreiheit: ja
Hersteller: MAICO oder glw.
Typ:TS 18 DN 100
Menge: 30,000 St

**02.01.0190 Brandschutz-Deckenschott**
Brandschutz-Deckenschott TS 18  für
Abluftsysteme ER.
Mit durchgehend freiem Querschnitt und
glatten Innenflächen.
Allgemeine bauaufsichtliche Zulassung,
ZulassungsnummerZ-41.3-556.
Feuerwiderstandsklasse K90-18017.

Technische Daten:
Geeignet für Nennweite: 125 mm
Zulassungsnummer: Z-41,3-556
Brandschutz: ja
Wartungsfreiheit: ja
Hersteller: MAICO oder glw.
Typ:TS 18 DN 125
Menge: 2,000 St

**02.01.0200 Nach erfolgter Montage von Brandschutzklappen**
Nach erfolgter Montage von Brandschutzklappen
sind die verbleibenden Mauerfugen feuerbeständig
zu verschotten. Die forderte Feuerwiderstandsdauer
von 90 Minuten ist in Anlehnung an die DIN 4102
und Nachweis DIN 1053 mit Prüfzeugnis zu belegen.
Der Brandschutzmörtel ist in die Fugen um die
Brandschutzklappe zu verpressen. Die Abschittung
ist gemäß bauaufsichtlicher Zulassung dauerhaft zu
kennzeichnen. Die Oberflächen sind den vorhanden
anzupassen.
Menge: 1,000 St

**02.01.0210 Isolierung von Lüftungskanälen bestehend aus:**
Isolierung von Lüftungskanälen bestehend aus:
geschlossenzelligem Weichschaum auf Basis synthetischen Kautschuks flexibel, schwerentflammbar
nach DIN 4102 B1, einschl. Verklebung der Nähte
nach Herstellerangaben.
Isolierungstärke: 19 mm
Fabrikat: Armstrong
Typ: AF / Armaflex
Menge: 5,000 m2

**02.01.0220 Wärmedämmung wie vor beschrieben,**
Wärmedämmung wie vor beschrieben,
jedoch für Formteile.
Menge: 5,000 m2

#### 02.02 Sonstige Arbeiten

*Hinweis*
Stundenlohnarbeiten
für nicht vorhersehbare Arbeiten, die vor Durchführung
mit dem Auftraggeber bzw. der Fachbauleitung besprochen
und im einzelnen vereinbart werden müssen.
Die Stunden sind nach Vereinbarung auf Nachweis binnen
3 Werktagen der örtlichen Bauleitung zur Unterschrift
vor zulegen. In die Stundensätze sind alle Unkosten wie
Zuschläge, Fahrtkosten, Auslösung etc.einzurechnen.
Der Verrechnungssatz ist unter Berücksichtigung der
preisrechtlichen Vorschriften zu ermitteln.

**02.02.0010 Monteurstunden**
Menge: 10,000 St

**02.02.0020 Helferstunden**
Menge: 10,000 St

**02.02.0030 Für die Gestellung eines Arbeitsgerüstes bis**
Für die Gestellung eines Arbeitsgerüstes bis
zu einer Montagehöhe von ca. 4.00 m Gerüst
aufstellen, vorhalten und wieder abbauen,
einschl. An- und Abtransport.
Menge: 1,000 psch

**02.02.0040 Für die komplette betriebsfertige elek-**
Für die komplette betriebsfertige elektrische
Verdrahtung und Anschluß aller Anlagenteile.
Hierzu gehört u.a. die Ventilatoren, Klappen usw.
einschl. des Anschlusses in den jeweiligen
Schaltschränken.

Die Zuleitungen werden bauseits installiert.

Für diese bauseitige elektrische Verkabelung sind
innerhalb von 14 Kalendertagen nach Aufforderung durch
die Bauleitung Kabelzugpläne in 3 - facher Ausfertigung
für die im LV aufgeführten Geräte vorzulegen.
Menge: 1,000 psch

**02.02.0050 Folgende Bestandszeichnungen und Unterlagen**
Folgende Bestandszeichnungen und Unterlagen
sind zu fertigen und spätestens zum Zeitpunkt
der Abnahme der Bauleitung zu übergeben:

- Grundrißzeichnungen, schematische Darstellungen
  und Beschreibungen der Anlage
- Kanalplan mit Dimensionen
- Anlagen- und Regelschemata
- Stromlaufpläne für regeltechnische
  Einrichtungen und Schaltschränke
- Protokolle über alle im Rahmen der
  Einregulierungsarbeiten durchgeführten Messungen
- Bedienungs- und Wartungsanweisungen
  sowie Ersatzteillisten
- Konformitätsbescheinigung
- Fachunternehmerbescheinigung

Alle Zeichnungsunterlagen sind je dreifach als
gefaltete farbige Plottzeichnungen und einfach
auf Datenträger (DXF & DWG) einzureichen.
Alle Protokolle,  Berichte und sonstige Listen
sind je 3-fach im Ordner einzureichen.
Menge: 1,000 psch

*Hinweis*
Stemm und Bohrarbeiten

**02.02.0060 Wanddurchbruch in Ständerwand der Stärke**
Wanddurchbruch in Ständerwand der Stärke 11,5 cm
herstellen. Wanddurchbruch:  150 x 150 mm
Menge: 1,000 St

**02.02.0070 Kernlochbohrung in Betonwand bis zu einer**
Kernlochbohrung in Betonwand / -decke bis zu
einer Stärke von 240 mm herstellen,
einschl. der notwendigen Absaugungen und der
Entsorgung des Bohrkerns.
Die Bohrung erfolgt im Höhenniveau der abgehängten
Deckenkonstruktion
D =  150 mm
Menge: 1,000 St

### 03 Sanitärinstallation

#### 03.01 Abwasser und Zubehör

*Hinweis*

*Hinweis*
Silenta Premium ist ein schalldämmendes Abwassersystem
für die drucklose Gebäude- und Grundstücksentwässerung
nach DIN EN 12056 und DIN 1986-100 im Hochbaubereich.
Es kann sowohl als Standardentwässerungssystem ohne
spezielle Schallschutzanforderungen, als auch bei
erhöhten schallschutztechnischen Anforderungen
(VDI-Richtlinie 4100) eingesetzt werden.

Silenta Premium ist ein 3-schichtiges Rohrsystem und
besteht aus einer PP-Außenschicht, einer Mittelschicht
aus mineralverstärktem Polypropylen und einer
PP-Innenschicht. Das Abflussrohrsystem mit
hervorragenden schalldämmenden Eigenschaften ist den
folgenden Dimensionen zu erhalten: DN 56, DN 70, DN 90,
DN 100, DN 125, DN 150, DN 200 (Außendurchmesser =
d58mm, d78mm, d90mm, d110mm, d135mm, d160mm, d200mm)
Das Abflussrohrsystem ist heißwasserbeständig und
entspricht der DIN 4102, B2. Es verfügt über eine
allgemeine bauaufsichtliche Zulassung des DIBt. AbZ Nr.
Z-42.1-537 Es sind unter anderem folgende DIN-Normen
und Vorschriften einzuhalten: DIN EN 12056, DIN
1986-100, DIN 4109, DIN 4102, die Richtlinie zur
Verwendung brennbarer Baustoffe im Hochbau gemäß den
Landesbauordnungen.

Fabrikat: Georg Fischer
Typ: Silenta Premium

Lieferung und Montage, inkl. Befestigungsmaterial
wie Montageschienen, Dübel, Schrauben usw.

**03.01.0010 Rohr DN 58**
Menge: 162,000 m

**03.01.0020 Rohr DN 78**
Menge: 139,000 m

**03.01.0030 Rohr DN 90**
Menge: 62,000 m

**03.01.0040 Rohr DN 110**
Menge: 385,000 m

**03.01.0050 Bogen, DN 58**
Bogen aller Winkelgrade, DN 58
Menge: 268,000 St

**03.01.0060 Bogen, DN 78**
Bogen aller Winkelgrade, DN 78
Menge: 56,000 St

**03.01.0070 Bogen, DN 90**
Bogen aller Winkelgrade, DN 90
Menge: 48,000 St

**03.01.0080 Bogen, DN 110**
Bogen aller Winkelgrade, DN 110
Menge: 50,000 St

**03.01.0090 Abzweig DN 58 x 58 mm, 45 Grad**
Menge: 59,000 St

**03.01.0100 Abzweig DN 78 x 58 mm, 45 Grad**
Menge: 46,000 St

**03.01.0110 Abzweig DN 78 x 78 mm, 45 Grad**
Menge: 10,000 St

**03.01.0120 Abzweig DN 78 x 78 mm, 87 Grad**
Menge: 10,000 St

**03.01.0130 Abzweig DN 90 x 58 mm, 45 Grad**
Menge: 10,000 St

**03.01.0140 Abzweig DN 90 x 90 mm, 45 Grad**
Menge: 16,000 St

**03.01.0150 Abzweig DN 90 x 58 mm, 87 Grad**
Menge: 10,000 St

**03.01.0160 Abzweig DN 110 x 110 mm, 45 Grad**
Abzweig DN 78 x 58 mm, 45 Grad
Menge: 48,000 St

**03.01.0170 Übergangsrohr DN 78 / 58 mm**
Menge: 10,000 St

**03.01.0180 Übergangsrohr DN 90 / 58 mm**
Menge: 10,000 St

**03.01.0190 Übergangsrohr DN 110 / 58 mm**
Menge: 16,000 St

**03.01.0200 Übergangsrohr DN 110 / 78 mm**
Menge: 20,000 St

**03.01.0210 Übergangsrohr DN 110 / 90 mm**
Menge: 48,000 St

**03.01.0220 Übergangsrohr DN 100 / 78 mm**
Menge: 12,000 St

**03.01.0230 Anschluß SW-Leitung DN 50-110 an vorhandene**
Anschluß SW-Leitung DN 50 - 110 an vorhandene
Kanal- bzw. Grundleitungleitung DN 100
einschl. aller erforderlichen Materialien herstellen.
Menge: 56,000 St

**03.01.0240 Dusch- und Bodenablauf**
Dusch- und Bodenablauf aus PP
Ablaufgehäuse mit Flansch und herausnehmbaren Glockengeruchverschluß,
Abgang senkrecht DN 50, mit An-
schlussmanschette, einschl. verstellbarem Aufsatzrahmen mit rutschhemmendem Edelstahlrost, 5 mm stark,
Abmessung 140/140 mm und Bauschutzdeckel.
einschl. Anschluss an vorhandene Grundleitung DN 100
Menge: 1,000 St

**03.01.0250 Dusch- und Bodenablauf aus PP**
Dusch- und Bodenablauf aus PP
wie vor beschrieben, jedoch DN 100
Menge: 1,000 St

**03.01.0260 Edelstahl-Rinne DN 100**
Edelstahl-Bodenrinne DN 100

Fabrikat: Passavant o. gleichw.

mit Glockengeruchverschluß aus
Edelstahl, herausnehmbar, Prüfzeichen PA-I 2656, bestehend aus:
1 Ablaufkörper aus Edelstahl, Werkstoff 1.4301, mit Preßdichtflansch,
  mit Sickeröffnungen, mit Erdungsschraube, Stutzenneigung 90°
  Art.Nr. 9302.13
1 Gitterrost CRNI, rutschhemmend,
  Klasse L 15, mit Haltering, 200 x 2000 mm
Menge: 1,000 St

**03.01.0270 Duschelement mit integriertem Ablauf**
Duschelement mit integriertem Ablauf
Ablauf mittig zur Punktentwässerung
für Ablauf KESSEL reversibel
1000x1000x50 Ablaufposition mittig
Bodenbündig verfliesbares Duschelement
aus FCKW und HFCKW freiem Polystyrolschaum
Vliesabdichtung mit umlaufendem Überstand von
70mm zur Abdichtung der Übergänge zu den
angrenzenden Bauteilen gemäß DIN 18534-1,
Wassereinwirkungsklasse W2-I
Oberseitiges Gefälle ca. 2 %.
Rollstuhlbefahrbar bei Fliesengröße = 50x50mm.

Länge: 1000 mm
Breite: 1000 mm
Höhe:  50 mm

Fabrikat: SCHEDEL MULTISTAR
Modell: PLAN KESSEL reversibel
Menge: 49,000 St

**03.01.0280 Duschelement mit integriertem Ablauf**
*** Bedarfsposition ohne GB
Duschelement mit integriertem Ablauf
wie vor beschrieben, jedoch :

Länge: 1200 mm
Breite: 1200 mm
Höhe:  50 mm

Fabrikat: SCHEDEL MULTISTAR
Modell: PLAN KESSEL reversibel
Menge: 1,000 St

**03.01.0290 Unterbauelementesystem quadroU**
Unterbauelementesystem quadroU
wie vor beschrieben, jedoch :

Grundfläche: bis 1 m²
Höhe: bis 100
bis 15 mm Höhenausgleich durch Stellfüße

Fabrikat: SCHEDEL MULTISTAR
Modell: quadroU Freiform für PLAN KESSEL
Menge: 49,000 St

**03.01.0300 Ablauf waagerecht DN 50 für PLAN KESSEL**
Ablauf waagerecht DN 50 für PLAN KESSEL
Bodenablauf für PLAN KESSEL
DN 50 waagerecht, reversibel
nach DIN EN 1253.
Anschlußwert 60 l/min.
Sperrwasserhöhe 50 mm.
Aufsatzrahmen aus Kunststoff mit
Rahmenmaß 130x130x8,5 mm,
inclusive Rost 120 x 120 mm aus Edelstahl.

Fabrikat: SCHEDEL MULTISTAR
Modell: Bodenablauf für PLAN Kessel
Menge: 49,000 St

**03.01.0310 Druckprobe der neu verlegten Ab-**
Druckprobe der neu verlegten Abwasserleitungen.
Sämtliche Anschlüsse sind fest zu verschließen
und die Anlage ist  bis zum höchsten Punkt mit
Wasser zu füllen.
Während einer Zeitdauer von mind. 30 Minuten
darf der Wasserspeigel nicht mehr als 10 cm
absinken.
Die Druckprobe ist im Beisein der Bauleitung
durchzuführen, ein entsprechendes Protokoll
ist aufzustellen und den Revisionsunterlagen
beizufügen.
Menge: 1,000 St

**03.01.0320 Abschottung F 90 herstellen für**
Abschottung F 90 herstellen für Entwässerungsleitung
bis DN 58 für Abwasserleitungen mit
Kennzeichnungsschild,
Körperschallisolierung und Befestigungsmaterial

Fabrikat mit entsprechenr Zulassung zu  dem verwendeten
Rohrsystem

Die Verarbeitungsrichtlinien der Hersteller sind zu
beachten.
Menge: 1,000 St

**03.01.0330 Abschottung F 90 herstellen für Entwässerungsleitung**
Abschottung F 90 herstellen für Entwässerungsleitung
DN 78 für Abwasserleitungen mit Kennzeichnungsschild,
Körperschallisolierung und Befestigungsmaterial

Fabrikat mit entsprechenr Zulassung zu  dem verwendeten
Rohrsystem

Die Verarbeitungsrichtlinien der Hersteller sind zu
beachten.
Menge: 1,000 St

**03.01.0340 Abschottung F 90 herstellen für**
Abschottung F 90 herstellen für Entwässerungsleitung
DN 90-110 für Abwasserleitungen mit Kennzeichnungsschild, Körperschallisolierung und Befestigungsmaterial

Fabrikat mit entsprechenr Zulassung zu  dem verwendeten
Rohrsystem

Die Verarbeitungsrichtlinien der Hersteller sind zu
beachten.
Menge: 65,000 St

#### 03.02 Trinkwasserinstallation und Zubehör

*Hinweis*
Unter Einhaltung der technischen Regelwerke,
insbesondere der DIN 1988 und VDI 6023 wird darauf hingewiesen, daß bei der Lieferung darauf zu achten ist,
daßdie Rohre zum Schutz vor Verunreinigungen mit Kappen /
Stopfen verschlossen sind.
Die Fittings sollten in geschlossenen
Verpackungseinheiten
geliefert werden. Während der Lagerung auf der
Baustelle
ist darauf zu achten, daß nicht benötigte Materialien
vor
Verunreinigungen geschützt sind. Sämtliche für die
Installation benötigten Materialien sowie Gleit- und
Schmiermittel müssen DVGW- zugelassen und zertifiziert
sein. Der Weg der Anlieferung sowie der Verarbeitung
ist lückenlos zu dokumentieren (Fahrer,
Wagenkennzeichen, z.B. auf dem Lieferschein,
Materialdaten der Fittingverpackung etc.)
Montierte Leitungsabschnitte sowie Deckenwinkel
Wandscheiben sind vor Verunreinigungen durch
Kappen /Stopfen zu schützen bzw. zu verschließen.

inkl. kompletter Befestigung mittels verzinkten
Rohrschellen
mit 8 mm Schallschutzeinlage.

Bezugsquelle:

Georg Fischer GmbH
Daimlerstr. 6
73095 Albershausen
Telefon(0)7161 3020
Fax(0)7161 302259
mailto:info.de.ps@georgfischer.com

**03.02.0010 JRG Sanipex MT in Stangen, 16 mm**
JRG Sanipex MT® biegesteifes Metallverbundrohrsystem PE-X/AL/PEX
für Sanitär, Heizung, Druckluft und
Regenwasser, DVGW-Nr. DW-8501BM0013 nach
DVGW 542, hygienisch unbedenklich nach
DVGW W270, chemisch Beständigkeit
gemäß EG TrinkwV 2001, UV stabilisiert,
BrandkennzifferB2 (normal entflammbar),
bestehend aus einem Trägerrohr aus
Aluminium, stumpf geschweißt, der
Inliner aus naturfarbenem sowie die
Aussenschicht aus schwarzem vernetztem
Polyethylen (PE-Xc), Verbindung durch
Aufweiten und Verschrauben des Rohres
mit den hochwertigen Kunststoff-
Fittingen in 2-Schichtentechnologie aus
PPSU/PA, dadurch freier Querschnitt und
Totraumfreiheit in lösbarer und wieder
montierbarer Verbindung,
Einsatzbereich:
Kaltwasser PN 16
Warmwasser PN 10 kurzfristig 95°
Heizung PN 10 kurzfristig 95°
Druckluft  PN 15 bis 40°
 PN 10 41° bis 70°

Die werkseitigen Verlege- und Verarbeitungsvorschriften sind zu beachten.

Fabrikat: +GF+ JRG
Dimension: 16x2,25 mm
Menge: 60,000 m

**03.02.0020 JRG Sanipex MT in Stangen, 20 mm**
JRG Sanipex MT in Stangen, 20x2,5 mm
Menge: 50,000 m

**03.02.0030 JRG Sanipex MT in Stangen, 26 mm**
JRG Sanipex MT in Stangen, 26x3,5 mm
Menge: 100,000 m

**03.02.0040 JRG Sanipex MT in Stangen, 32 mm**
JRG Sanipex MT in Stangen, 32x3,5 mm
Menge: 76,000 m

**03.02.0050 JRG Sanipex MT in Stangen, 40 mm**
JRG Sanipex MT in Stangen, 40x3,5 mm
Menge: 46,000 m

**03.02.0060 JRG Sanipex MT in Ringen, 16 mm**
Sanipex MT® Rohr ae.D 16 mm im Ring
mit Wärmedämmung 10 mm biegesteifes
Metallverbundrohrsystem PE-X/AL/PEX für Sanitär,
Heizung, Druckluft und Regenwasser, hygienisch
unbedenklich, chemisch Beständigkeit gemäß EG
TrinkwV 2011, UV stabilisiert, Brandkennziffer B2
(normal entflammbar), bestehend aus einem
Trägerrohr aus Aluminium, stumpf geschweißt, der
Inliner aus naturfarbenem sowie die Aussenschicht
aus weißem vernetztem Polyethylen (PE-Xc),
mit Wärmedämmung nach EnEV 2016, aus 10 mm
PE-Schaum und PE-Schutzschicht -
Wärmeleitfähigkeit 0,035 W/mK,
Brandkennziffer B2 (normal entflammbar) nach DIN
4102-1 bzw. nach DIN EN 13501-1
Verbindung durch Aufweiten und Verschrauben des
Rohres mit den hochwertigen Kunststofffittingen in 2-
Schichtentechnologie. Aus PPSU/PA, dadurch freier
Querschnitt und Totraumfreiheit in lösbarer und
wieder montierbarer Verbindung.

Einsatzbereich:
Kaltwasser PN 16
Warmwasser PN 10 kurzfristig 95°
Heizung PN 10 kurzfristig 95°
Druckluft PN 15 bis 40°
 PN 10 41° bis 70°

Die werkseitigen Verlege- und Verarbeitungsvorschriften sind zu beachten.

Fabrikat: +GF+ JRG
Dimension: 16x2,25 mm
Menge: 200,000 m

**03.02.0070 JRG Sanipex MT in Ringen, 20 mm**
JRG Sanipex MT in Ringen, 20x2,25 mm
Menge: 46,000 m

**03.02.0080 JRG Sanipex MT in Ringen, 26 mm**
JRG Sanipex MT in Ringen, 26x3,5 mm
Menge: 100,000 m

**03.02.0090 JRG Sanipex MT in Ringen, 16 mm**
Sanipex MT® Rohr ae.D 16 mm im Ring mit
Wärmedämmung 20 mm
biegesteifes Metallverbundrohrsystem PE-X/AL/PEX
für Sanitär, Heizung, Druckluft und Regenwasser,
hygienisch unbedenklich, chemisch Beständigkeit
gemäß EG TrinkwV 2011, UV stabilisiert,
Brandkennziffer B2 (normal entflammbar), bestehend
aus einem Trägerrohr aus Aluminium, stumpf
geschweißt, der Inliner aus naturfarbenem sowie die
Aussenschicht aus weißem vernetztem Polyethylen
(PE-Xc),mit Wärmedämmung nach EnEV 2016, aus
20 mm PE-Schaum und PE-Schutzschicht -
Wärmeleitfähigkeit 0,035 W/mK, Brandkennziffer B2
(normal entflammbar) nach DIN 4102-1 bzw. nach
DIN EN 13501-1 Verbindung durch Aufweiten und
Verschrauben des Rohres mit den hochwertigen
Kunststofffittingen in 2-Schichtentechnologie.
Aus PPSU/PA, dadurch freier Querschnitt und
Totraumfreiheit in lösbarer und wieder montierbarer
Verbindung.

Einsatzbereich:
Kaltwasser PN 16
Warmwasser PN 10 kurzfristig 95°
Heizung PN 10 kurzfristig 95°
Druckluft PN 15 bis 40°
PN 10 41° bis 70°

Die werkseitigen Verlege- und Verarbeitungsvorschriften sind zu beachten.

Fabrikat: +GF+ JRG
Dimension: 16x2,25 mm
Menge: 234,000 m

**03.02.0100 Sanipex MT Armaturenanschluß 1/2"x16x35, einfach**
Sanipex MT® Armaturenanschluss 1/2"x16x35,
einfach aus Rotguss nach DIN 50930 Teil 6,
mit Anschluss-Innengewinde und MT-Bördel-
Verschraubung aus Kunststoff, ohne Stützhülse,
dadurch freier Querschnitt und Totraumfreiheit in
lösbarer und wieder montierbaren Verbindung nach
DVGW-Nr. DW-8501BM0013, für AP Montage sowie
Vorwand-Installation und Elementbau,
Baulänge = 35mm

Fabrikat: +GF+ JRG
Dimension: 1/2"x16x35
Menge: 103,000 St

**03.02.0110 Sanipex MT Armaturenanschluß 1/2"x20x35**
Sanipex MT® Armaturenanschluss 1/2"x20x35,
einfach
Menge: 23,000 St

**03.02.0120 Sanipex MT Armaturenanschluß 1/2"x16x16x50, doppelt**
Sanipex MT® Armaturenanschluss 1/2"x16x16x50,
doppelt, aus Rotguss nach DIN 50930 Teil 6,
mit Anschluss-Innengewinde und MT-Bördel-
Verschraubung aus Kunststoff, ohne Stützhülse,
dadurch freier Querschnitt und Totraumfreiheit in
lösbarer und wieder montierbaren Verbindung nach
DVGW-Nr. DW-8501BM0013, für AP Montage sowie
Vorwand-Installation und Elementbau,
Baulänge = 50mm

Fabrikat: +GF+ JRG
Dimension: 1/2"x16x16x50
Menge: 69,000 St

**03.02.0130 Sanipex MT Armaturenanschluß 1/2"x16x20x50**
Sanipex MT® Armaturenanschluss 1/2"x16x20x50,
doppelt
Menge: 18,000 St

**03.02.0140 Sanipex MT Armaturenanschluß 1/2"x20x20x50**
Sanipex MT® Armaturenanschluss 1/2"x20x20x50,
doppelt
Menge: 33,000 St

**03.02.0150 Sanipex MT Armaturenanschluß 1/2"x26x26x50**
Sanipex MT® Armaturenanschluss 1/2"x26x26x50,
doppelt
Menge: 29,000 St

**03.02.0160 Sanipex MT® T-Stück 16x16x16**
JRG Sanipex MT® T-Stück
Kunststoff-Fitting in 2-Schichtentechnologie aus
PPSU/PA, mit MT-Bördel-Verschraubung
aus Kunststoff, ohne Stützhülse, dadurch
freier Querschnitt und Totraumfeiheit in
lösbarer und wieder montierbarer Verbindung,
Verbindung nach DVGW-Nr. DW-8501BM0013

Fabrikat: +GF+ JRG
Dimension: 16x16x16
Menge: 32,000 St

**03.02.0170 Sanipex MT® T-Stück 32x32x32**
JRG Sanipex MT® T-Stück 32x32x32
Menge: 4,000 St

**03.02.0180 Sanipex MT® T-Stück 40x40x40**
JRG Sanipex MT® T-Stück 40x40x40
Menge: 3,000 St

**03.02.0190 Sanipex MT® T-Stück 20x20x16**
JRG Sanipex MT® T-Stück reduziert
Kunststoff-Fitting in 2-Schichtentechnologie aus
PPSU/PA, mit MT-Bördel-Verschraubung
aus Kunststoff, ohne Stützhülse, dadurch
freier Querschnitt und Totraumfeiheit in
lösbarer und wieder montierbarer Verbindung,
Verbindung nach DVGW-Nr. DW-8501BM0013

Fabrikat: +GF+ JRG
Dimension: 20x20x16
Menge: 42,000 St

**03.02.0200 Sanipex MT® T-Stück 26x26x20**
JRG Sanipex MT® T-Stück reduziert 26x26x20
Menge: 58,000 St

**03.02.0210 Sanipex MT® T-Stück 32x20x32**
JRG Sanipex MT® T-Stück reduziert 32x20x32
Menge: 10,000 St

**03.02.0220 Sanipex MT® T-Stück 40x26x32**
JRG Sanipex MT® T-Stück reduziert 40x26x32
Menge: 1,000 St

**03.02.0230 Sanipex MT® T-Stück 40x26x40**
JRG Sanipex MT® T-Stück reduziert 40x26x40
Menge: 3,000 St

**03.02.0240 Sanipex MT® Winkel 90°, 16mm**
JRG Sanipex MT® Winkel 90°
Kunststoff-Fitting in 2-Schichtentechnologie aus
PPSU/PA, mit MT-Bördel-Verschraubung
aus Kunststoff, ohne Stützhülse, dadurch
freier Querschnitt und Totraumfeiheit in
lösbarer und wieder montierbarer Verbindung,
Verbindung nach DVGW-Nr. DW-8501BM0013

Fabrikat: +GF+ JRG
Dimension: 16 mm
Menge: 819,000 St

**03.02.0250 Sanipex MT® Winkel 90°, 20mm**
JRG Sanipex MT® Winkel 90° 20 mm
Menge: 315,000 St

**03.02.0260 Sanipex MT® Winkel 90°, 26mm**
JRG Sanipex MT® Winkel 90° 26 mm
Menge: 277,000 St

**03.02.0270 Sanipex MT® Reduktion, 20x16 mm**
JRG Sanipex MT® Reduktion
Kunststoff-Fitting in 2-Schichtentechnologie aus
PPSU/PA, mit MT-Bördel-Verschraubung
aus Kunststoff, ohne Stützhülse, dadurch
freier Querschnitt und Totraumfeiheit in
lösbarer und wieder montierbarer Verbindung,
Verbindung nach DVGW-Nr. DW-8501BM0013

Fabrikat: +GF+ JRG
Dimension: 20x16 mm
Menge: 60,000 St

**03.02.0280 Sanipex MT® Reduktion, 26x20 mm**
JRG Sanipex MT® Reduktion 26x20 mm
Menge: 12,000 St

**03.02.0290 JRG Sanipex MT® Reduktion 26x16 mm**
Menge: 9,000 St

**03.02.0300 Sanipex MT® Reduktion, 32x26 mm**
JRG Sanipex MT® Reduktion 32x26 mm
Menge: 4,000 St

**03.02.0310 Sanipex MT® Reduktion, 40x26 mm**
JRG Sanipex MT® Reduktion 40x26 mm
Menge: 1,000 St

**03.02.0320 Sanipex MT® Reduktion, 40x32 mm**
JRG Sanipex MT® Reduktion 40x32 mm
Menge: 1,000 St

**03.02.0330 Schallschutzelement**
JRG Schallschutzelement aus Gummi 60° Shore A,
geeignet für alle Armaturenanschlüsse einfach
Sanipex® Classic und Sanipex MT®.

Fabrikat: +GF+ JRG
Menge: 275,000 St

**03.02.0340 Abdichtungsmanschette**
Abdichtungs-Manschette aus Gummi 60° Shore A,
geeignet für alle Armaturenanschlüsse einfach und
doppelt Sanipex® Classic und Sanipex MT®.

Fabrikat: +GF+ JRG
Menge: 275,000 St

**03.02.0350 Schutz- und Abpress-Stopfen 1/2"x45 mm**
Schutz- und Abpress-Stopfen 1/2"x45 mm
aus Kunststoff geeignet für alle Anschlussdosen und
Armaturenanschlüsse Sanipex® Classic und
Sanipex MT®, Länge = 45mm
Die Schutz- und Abpress-Stopfen sind nur für
die Druckprobe und die Bauzeit geeignet!

Fabrikat:+GF+ JRG
Dimension: 1/2"x45 mm
Menge: 275,000 St

**03.02.0360 Sanipex MT® Kupplung, 40mm**
Sanipex MT® Kupplung, 40mm
Kunststoff-Fitting in 2-Schichtentechnologie aus
PPSU/PA, mit MT-Bördel-Verschraubung
aus Kunststoff, ohne Stützhülse, dadurch
freier Querschnitt und Totraumfeiheit in
lösbarer und wieder montierbarer Verbindung,
Verbindung nach DVGW-Nr. DW-8501BM0013

Fabrikat: +GF+ JRG
Dimension: 40 mm
Menge: 1,000 St

**03.02.0370 Spülung**
Spülung
Die gesamten Trinkwasserleitungen sind nach
DIN 1988 im Anschluß an die Druckprobe mit einem
Luft-Wasser-Gemisch intermittierend unter Druck zu
spülen. Die Mindestfließgeschwindigkeit sollte
0.5 m/s in der zu spülenden Leitung betragen. Druckluft
muß in ausreichender Menge und hygienisch einwandfreier
Qualität (ölfrei) zur Verfügung stehen.
Die Spüldauer richtet sich nach der Leitungslänge und
soll je laufenden Meter 15 Sek. nicht unterschreiten.
Menge: 2,000 St

**03.02.0380 Druckprobe und Inbetriebnahme von Teilabschnitten**
Druckprobe und Inbetriebnahme
des Leitungsnetzes

Die Trinkwasser-Installation wird erst dann mit
Trinkwasser befüllt, wenn die Freigabe durch die
Bauleitung vorliegt.
Die fertiggestellte Trinkwasser-Installation ist in
Anlehnung an die TRGI (Technische Regeln für
Gasinstallationen), Abschnitt 7.2, Absatz 3-5, durch
eine kombinierte Druckund Belastungsprüfung zu prüfen.
Die Prüfung erfolgt mit Stickstoff und wird unter
Verwendung eines Druckschreibers der Klasse 1 und einem
Manometer der Klasse 0,6 protokolliert. Der Prüfdruck
beträgt 3 bar, die Prüfzeit nach Temperaturausgleich 2
Stunden. Etwa eine Woche vor Übergabe der
Trinkwasserinstallation
an den Betreiber / Nutzer ist eine Beprobung des Einspeisepunktes und Freigabe des Trinkwassers durch das
örtliche Gesundheitsamt durchzuführen.

Inbetriebnahme der Trinkwasser-Installation mit einem
Druckluft-Wasser-Gemisch gemäß DIN 1988, Teil 2,
Abschnitt 11.2, protokolliert entsprechend den Vorlagen
des ZVSHK.

Die Übergabe erfolgt protokolliert (Vorlagen ZVSHK)
nach Maßgabe der DIN 1988 sowie VDI 6023 mit Hinweis an
den Betreiber auf Einhaltung seiner Betreiberpflicht.
Menge: 1,000 St

#### 03.03 Wärmedämmung an Rohrleitungen

*Hinweis*
Wärmedämmung an Rohren in Schächten
gemäß EnEV. Isolierung der Leitungen mittels
vorgefertigten, nicht brennbaren, druckfesten
und formstabilen Steinwollrohrschalen,
Schmelzpunkt > 1.000 °C gemäß DIN 4102.17,
mit einem Wärmeleitvermögen von nicht mehr
als 0.035 W/mK, Ummantelung mit Alu-Folie,
dampfdiffusionsdicht verklebt, Randstreifen
selbstklebend, Formstückisolierumg und Endmanschetten.

Fabrikat: Rockwool oder gleichwertig
Typ: Heizungsrohrschale 800

**03.03.0010 Für Rohr DN 20, Dämmdicke 20 mm**
Für Rohr bis DN 20, Dämmdicke 20 mm
Menge: 50,000 m

**03.03.0020 Für Rohr DN 25, Dämmdicke 20 mm**
Menge: 100,000 m

**03.03.0030 Für Rohr DN 32, Dämmdicke 20 mm**
Menge: 76,000 m

**03.03.0040 Für Rohr DN 40, Dämmdicke 20 mm**
Menge: 46,000 m

**03.03.0050 Wärmedämmung wie vor beschrieben, jedoch**
Wärmedämmung wie vor beschrieben, jedoch
als Zulage für Formstückdämmung, Formstück
bis DN 20 als Bogen, T-Stück-Reduzierung usw.
Dämmschichtdicke 20 mm, in Zentrale,
in Bereichen mit Behinderung durch technische
Einrichtungen Oberkante Dämmung über Gelände/Fußboden
bis 3,5 m.
Menge: 26,000 St

**03.03.0060 Wärmedämmung wie vor beschrieben, jedoch**
Wärmedämmung wie vor beschrieben, jedoch
als Zulage für Formstückdämmung, Formstück
DN 25 als Bogen, T-Stück-Reduzierung usw.
Dämmschichtdicke 20 mm, in Zentrale,
in Bereichen mit Behinderung durch technische
Einrichtungen Oberkante Dämmung über Gelände/Fußboden
bis 3,5 m.
Menge: 38,000 St

**03.03.0070 Wärmedämmung wie vor beschrieben, jedoch**
Wärmedämmung wie vor beschrieben, jedoch
als Zulage für Formstückdämmung, Formstück
DN 32 als Bogen, T-Stück-Reduzierung usw.
Dämmschichtdicke 20 mm, in Zentrale,
in Bereichen mit Behinderung durch technische
Einrichtungen Oberkante Dämmung über Gelände/Fußboden
bis 3,5 m.
Menge: 42,000 St

**03.03.0080 Wärmedämmung wie vor beschrieben, jedoch**
Wärmedämmung wie vor beschrieben, jedoch
als Zulage für Formstückdämmung, Formstück
DN 40 als Bogen, T-Stück-Reduzierung usw.
Dämmschichtdicke 20 mm, in Zentrale,
in Bereichen mit Behinderung durch technische
Einrichtungen Oberkante Dämmung über Gelände/Fußboden
bis 3,5 m.
Menge: 24,000 St

*Hinweis*
Kompakt-Dämmhülse
bestehend aus geschlossenzelligem Polyethylen Misselon
mit einem rechenwert von 0.035 W/mK, Umhüllung aus
reisfestem Faser-Polyethylen-Verbund und außenseitiger
feuchtigsperrender Polyethylen-Folie, normalentflammbar
nach DIN 4 102,
einschl. der kompletten Formstückisolierung.

Fabrikat: Missel o. gleichw.

**03.03.0090 Für Rohr DN 12, Dämmdicke 20 mm**
Für Rohr DN 12 (DA = 16),  Dämmdicke 20 mm
Menge: 20,000 m

*Hinweis*
Brandschutzrohrschalen
für Verbundrohre bis Da= 160 mm, Dicke 4 mm
Baulänge 150 mm
Inklusive Befestigungsmaterial.
Die Verarbeitungsrichtlinien des Herstellers
sind zu beachten.

Fabrikat: Missel opder gleichwertig
Typ:BSM-S
Brandschutz-Dämm-Manschette

**03.03.0100 Brandschutz-Rohrschalen wie vor beschrieben**
Brandschutz-Rohrschalen wie vor beschrieben
mit folgenden Abmessungen:

Aussendurchmesser: 16 mm
Menge: 28,000 St

**03.03.0110 Brandschutz-Rohrschalen wie vor beschrieben**
Brandschutz-Rohrschalen wie vor beschrieben
mit folgenden Abmessungen:

Aussendurchmesser: 26 mm
Menge: 20,000 St

**03.03.0120 Brandschutz - Kitt**
Brandschutz - Kitt
Tropffreier Dichtstoff zur Ringspaltverfüllung
beim Einbau von Missel Brandschutz -
Dämm - Manschetten BSM-S, BSM-S 13,
MSA 4-BSM und BSM-F30 nach MLAR 4.2/4.3,
zur Spaltverfüllung.
Die Verarbeitungsrichtlinien des Herstellers
sind zu beachten.

Fabrikat: Missel opder gleichwertig
Typ:BS-Kitt II / Kartusche - 310 ml
Menge: 10,000 St

#### 03.04 Armaturen und Zubehör

**03.04.0010 Hauswasserstation bestehend aus: Druckminderer mit Vordruckmanometer**
Hauswasserstation bestehend aus:
Druckminderer mit Vordruckmanometer
0 - 16 bar,
Hinterdruckmanometer 0 - 10 bar,
Rückflußverhinderer, rückspülbarem
Feinfilter, Ringschlüssel, Gehäuse und
Verschraubungen aus Messing, Federhaube
Klarsichtfiltertasse und Innenteile aus
hochwertigem Kunststoff, Feinfilter aus
nichtrostendem Stahl,
Verwendungsbereich:
Wasser  :  bis 40 Grad C
Vordruck  :  bis 16 bar
Hinterdruck:  1.5 - 6 bar einstellbar
Anschluß  :  DN 32

Fabrikat: Georg Fischer o. gleichwertig
Menge: 1,000 St

**03.04.0030 Rückflussverhinderer MT absperrbar mit totraumfreien Oberteil LegioStop® PN 16, DN 50, d63**
Rückflussverhinderer MT absperrbar mit
totraumfreien Oberteil JRG LegioStop®, PN 16
mit DVGW-Zulassung, geprüft nach DIN EN 1213
und DIN EN 13959 und Schallschutzprüfung,
komplett aus Rotguss nach DIN 50930 Teil 6,
mit nichtsteigender geschliffenen Ventilstange,
Ventilsitz und Schließfeder aus Chromnickelstahl,
Ventiltellerdichtung aus EPDM, Strömungskörper
aus Kunststoff (PPSU), mit Sägezahngewinde inklusive
MT-Bördel-Verschraubung aus Kunststoff, zum
direkten Übergang auf aufgeweitetes JRG Sanipex-
MT-Rohr ohne Stützhülse, dadurch freier Querschnitt
und Totraumfreiheit in lösbarer und wieder montierbaren
Verbindung nach DVGW-Nr. DW-8501BM0013,
Handrad aus Kunststoff mit optischer Anzeige für
geöffnet oder geschlossen, mit 2 Gewindebohrung
für Entleerventil DN 8, R 1/4", verschlossen mit
Stopfen, für Wasser bis 90° und Druckluft.

Die werkseitigen Verlege- und Verarbeitungsvorschriften sind zu beachten.

Fabrikat : +GF+ JRG
Dimension: DN 32
Menge: 1,000 St

**03.04.0050 Sanipex MT Schrägsitzventil DN 15**
Schrägsitzventil MT DN 15 D 20
Menge: 2,000 St

**03.04.0060 Sanipex MT Schrägsitzventil DN 25**
Schrägsitzventil MT DN 25 D 32
Menge: 2,000 St

**03.04.0070 Sanipex MT Schrägsitzventil DN 32**
Schrägsitzventil MT DN 32 D 40
Menge: 2,000 St

**03.04.0110 Sanipex MT Unterputz Geradsitzventil DN 15**
Sanipex MT Unterputz Geradsitzventil DN 15 D 20
Menge: 10,000 St

**03.04.0120 Sanipex MT Unterputz Geradsitzventil DN 20**
Sanipex MT Unterputz Geradsitzventil DN 20 D 26
Menge: 36,000 St

**03.04.0140 Probeentnahmeventil mit Kontrollstutzen**
Probeentnahmeventil aus Rotguss im mediumberührten Bereich, absperrbar mittels Inbusschlüssel, Rotguss-Ventilkörper 360° drehbar,
mit abflammbarem und drehbarem Edelstahl
Auslaufbogen, totraumfrei
Nennweite : 3/8 "

Fabrikat: Georg Fischer o. gleichwertig
Menge: 58,000 St

**03.04.0160 Bezeichnungsschild nach DIN aus**
Bezeichnungsschild nach DIN aus
Kunststoff, mit ein- oder mehrzeiliger
Schrift, Beschriftung zweisprachig, in
deutsch und englisch, Größe ca.
50 * 100 mm, mit verzinktem Schildträger zum Anschweißen bzw. zur Wand
befestigung.
Menge: 1,000 St

**03.04.0170 Auslaufventil mit Systemtrenner DN 15**
Auslaufventil mit Systemtrenner DN 15,
verchromt, mit Rohrbelüfter, Rückflußverhinderer
und Schlauchverschraubung,

Technische Daten
Medien: Trinkwasser
Temperatur: max. 65°C
Betriebsdruck: max. 10 bar (PN 10)
Werkstoffe:
Ventil: Messing
Dichtungen: EPDM
Kartusche: POM
Ablauf: Kunststoff
Abmaße DN 15

DVGW-zertifiziert als Systemtrenner BA4
Menge: 12,000 St

**03.04.0180 Wandeinbau Waschgeräte-Siphon**
Wandeinbau-Waschgeräte-Siphon 406
Mit kleinem strömungsgünstigen Gehäuse, montiert
auf schalldämmender Montageplatte,
Leifeld-Montageschiene, MS-Wandscheibe,
Armaturenkombination mit Rückflussverhinderer u. Rohrbelüfter, Winkelschlauchtülle
verchromt, Abdeckplatte
190 x 110 mm aus Edelstahl
Prüfzeichen:  DVGW (Armatur)
Material Siphon: Polyethylen, schweißbar
Fabrikat: Dallmer o. gleichw.
Menge: 2,000 St

**03.04.0190 Aufputz-Waschgeräte-Siphon Mit kleinem strömungsgünstigen Gehäuse, montiert auf schalldämmender Montageplatte, Leifeld-Montageschiene, MS-Wandscheibe, Armaturenkombination mit Rückfluss- verhinderer u. Roh**
Waschgeräte-Siphon
in Auf-Putz-Ausführung, bestehend aus
Polypropylen, hochschlagfest, mit Schlauchtülle,
Anschlussbogen
Fabrikat: Dallmer o. gleichw.
Menge: 10,000 St

#### 03.05 Montagegestelle und Zubehör

*Hinweis*
Bei sämtlichen in diesem Titel abgefragten Leistungen
ist sowohl die Lieferung als auch die betriebsfertige
Montage in den Einheitspreis einzukalkulieren.

**03.05.0010 Montageelement für Wand-WC mit Betätigung von vorne**
Montageelement für Wand-WC
mit Betätigung von vorne

Vormontierte Einheit bestehend aus:

U-förmigem, verzinktem Element mit,
- 4 tiefenverstellbaren Befestigungsteilen
- 2 Befestigungsgewindestangen und Muttern M 12,
  verstellbares Abstandsmaß 18 oder 23 cm
- vormontiertem vollisoliertem UP-Spülkasten
  6 - 9 Liter für Betätigung von vorne
- Spülkasten-Schutzteil
- Leerrohr für Wasseranschlußmöglichkeit
- steckbarer Ablaufbefestigung
- mit PE-Wand-WC-Bogen DN 100
Menge: 59,000 St

**03.05.0020 Betätigungsplatte mit Betätigung von vorne**
Betätigungsplatte mit Betätigung von vorne,
Ausführung in weiß, für UP-Spülkasten, mit:
- wassersparender Spül- u. Stoptaste
- Befestigungsrahmen
- Spezial-Befestigungsschrauben in Chromstahl
Menge: 59,000 St

**03.05.0030 Elektronische Steuerung**
Elektronische Steuerung zur Auslösung von
WC-Spülkästen einschl. Magnetheber zum Einbau in
Spülkasten und Abdeckung in Chromstahl als Ersatz für
Betätigungsplatte. (Behind. WC)
Menge: 2,000 St

**03.05.0040 Montagelement für Urinal für**
Montagelement für Urinal mit Electronic-Urinalspülung

Vormontierte Einheit, bestehend aus:
verzinktem Element, mit
- 2 umsetzbaren Befestigungsgewindestangen und
  Muttern M 8
- Aufnahmemöglichkeit für Elektronik
- Einbaukasten und Schutzteil
- Absperrventil DN 15 u. Schmutzfänger
- vormontiertem Paßstück
- höhenverstellbarem Einlaufbogen DN 25
- höhenverstellbarer, schallisolierter
  Ablaufrohrschelle
- PE-Ablaufanschlußbogen DN 40
- Anschlußgarnitur
- Befestigungsmaterial
Menge: 2,000 St

**03.05.0050 Fertigbauset**
Fertigbauset für Urinal-Spülsystem-Rohbauset,
Infrarotelektronik mit 230 V (Netz), vandalensicher,
aus Edelstahl mit:
Abdeckplatte, Steuerungselektronik, Magnetventil,
Netzteil (Anschlussspannung 230 V, 50 Hz),
Befestigungsrahmen und Befestigungsmaterial.
Menge: 2,000 St

**03.05.0060 Waschtisch-Set bestehend aus:**
Waschtisch-Set bestehend aus:
Universell einsetzbarer Armaturenplatte verzinkt,
mit schallisolierter Ablaufrohrschelle d=50 mm, mit:
- 2 Gewindestangen M 10
- Befestigungsclip M 10
- PE-Ablaufanschlußbogen DN 40
- Gummidichtung d=32 mm
- Schutz- und Markierungsstopfen
- Befestigungsmaterial
Menge: 57,000 St

**03.05.0070 Armaturenplatte Universal für AP-Armaturen oder UP-Ventile,**
Armaturenplatte Universal für AP-Armaturen oder
UP-Ventile, bestehend aus:
- universell einsetzbarer Armaturenplatte, verzinkt,
  mit Befestigungsmaterial
Menge: 60,000 St

**03.05.0080 Armaturenanschluß aus Rotguß,**
Armaturenanschluß aus Rotguß,
für GIS-Montageelemente und Armaturenplatten, mit:
- Schalldämmeinlage
- Abdichtscheibe
- Abdrück- und Markierungsstopfen
Menge: 76,000 St

**03.05.0090 Montageplatte für Griff- und Halte- systeme bestehend aus:**
Montageplatte für Griff- und Haltesysteme bestehend aus:
wasserfest verleimtem Baufurnierholz
Maße: 57 x 70 x 3,0 cm
Menge: 60,000 St

#### 03.06 Einrichtung und Hygieneartikel

*Hinweis*
Bei sämtlichen in diesem Titel abgefragten Leistungen
ist sowohl die Lieferung als auch die betriebsfertige
Montage in den Einheitspreis einzukalkulieren.

**03.06.0010 Klosettanlage**
Klosettanlage

1 Tiefspülklosett wandhängend
  glasierter Spülrand,
  LGA-zertifiziert
  Fabrikat: Keramag o. gleichw.
  Typ: Renova Nr. 1
  Größe: 36 * 55 cm
  Farbe: weiß

1 Klosettsitz mit Deckel aus durchgefärbtem, bruchfestem Duroplast
  mit Spezialscharnieren aus Edelstahl, zur einfachen  Abnahme
  zur Reinigungszwecken
  Fabrikat: Pressalit o. gleichw.
  Farbe  : weiß

1 Deckel-Gummipuffer
  zur Klebbefestigung auf der Wand
  Farbe: weiß

1 Schallschutzset
  Fabrikat: Geberit

einschl. verfüllen der Fugen mit
elastischen Stoffen, Farbe weiß.
Menge: 11,000 St

**03.06.0020 Klosettanlage behindertengerecht**
Klosettanlage behindertengerecht

1 Tiefspülklosett wandhängend aus
  Sanitärporzellan, mit 70 cm Ausladung, rollstuhlgerecht, erhöhte
  Montage zur Erreichung einer Sitzhöhe von 50 cm,
  Fabrikat: Keramag o. gleichw.
  Typ  :  Vitalis
  Farbe  : weiß
  einschl. Befestigungen

1 Schallschutzset
  Fabrikat: Geberit o. gleichw.

1 Klosettsitz mit Deckel, aus durchgefärbtem, bruchfestem Duroplast
  mit Spezialscharnieren aus Edelstahl, zur einfachen  Abnahme
  zur Reinigungszwecken
  Farbe  : weiß

einschl. verfüllen der Fugen mit
elastischen Stoffen, Farbe weiß.
Menge: 48,000 St

**03.06.0030 Komplette Waschtischanlage**
Komplette Waschtischanlage bestehend aus:

1 Waschtisch aus Sanitärporzellan
  LGA-zertifiziert
  Fabrikat: Keramag o. gleichw.
  Typ  : Renova Nr. 1
  Größe  : 600 * 480 mm
  Farbe  : weiß
  einschl. Befestigungen

1 Waschtisch Einhandmischer Eurosmart
  Einhand-Waschtischbatterie, DN 15 M-Size
  Einlochmontage
  GROHE SilkMove 28 mm Keramikkartusche
  mit Temperaturbegrenzer
  GROHE StarLight Oberfläche
  GROHE EcoJoy 5,7 l/min Mousseur
  GROHE QuickFix Schnellbefestigungssystem
  Zugstangen-Ablaufgarnitur 1 1/4''
  flexible Anschlussschläuche

1  Wandeinbau-Siphon für Waschtische
  DN 32, verchromt

2  Grohe-Eckventile DN 15 mit Schubrosette, verchromt

Einschl. verfüllen der Fugen mit elastischen
Stoffen. Farbe: weiß.
Menge: 9,000 St

**03.06.0040 Waschtisch mit 2 Griffmulden**
Waschtisch mit 2 Griffmulden

Komplette Waschtischanlage bestehend aus:

1 Waschtisch aus Mineralguss mit porenfreier
  Oberfläche, alpinweiß mit Ablagefläche
  und rundem Becken integrierte Haltemöglichkeit
  seitlich, als Handtuchhalter nutzbar
  mit Überlauf für Einlocharmatur vorgerichtet
  unterfahrbar nach DIN 18040 und
  ÖNORM B1600/1601
  belastbar nach DIN EN 14688
  600 mm breit und 550 mm tief
  für Stockschraubenbefestigung
  CE-Kennzeichnung nach
  Bauprodukteverordnung  Nr. 305/2011
  Fabrikat: HEWI
  einschl. Befestigungen

1 Waschtisch Einhandmischer Eurosmart
  Einhand-Waschtischbatterie, DN 15 M-Size
  Einlochmontage
  GROHE SilkMove 28 mm Keramikkartusche
  mit Temperaturbegrenzer
  GROHE StarLight Oberfläche
  GROHE EcoJoy 5,7 l/min Mousseur
  GROHE QuickFix Schnellbefestigungssystem
  Zugstangen-Ablaufgarnitur 1 1/4''
  flexible Anschlussschläuche

1  Wandeinbau-Siphon für Waschtische
  DN 32, verchromt

2  Grohe-Eckventile DN 15 mit Schubrosette, verchromt

Einschl. verfüllen der Fugen mit elastischen
Stoffen. Farbe: weiß.
Menge: 48,000 St

**03.06.0050 Küchenanschluß bestehend aus:**
Küchenanschluß bestehend aus:

1 Röhrengeruchverschluß DN 32,
  verchromt

1 Eckventile DN 15 mit Schubrosette,
  verchromt

1 Spülmaschinenanschluß mit eigensicherem WAS-Ventil DN 15

1 Offener-Warmwasser-Untertisch-
  speicher, 5 l Inhalt, Innenbehälter
  aus Kupfer mit FCKW-freier Polyurethan-Hartschaum Wärmedämmung, Temperaturregler u. Frostschutz, Kontrollampe, Temperaturbegrenzung bei 45 oder 60°C,
  Sicherheitstemperaturbegrenzer,
  Gehäuse aus Kunststoff weiß,
  einschl. Anschlußleitung mit Schuko-
  Stecker, Leistung 2 KW, 230 V,
  Fabrikat: Clage
  Typ:S-5 U

1 Küchen-Einhandmischer für offene
  Heißwasserbereiter, 140° schwenkbarer
  Auslauf, Ausladung 221 mm
  Ausführung verchromt.
  Fabrikat: F. Grohe
  Typ:Eurosmart
Menge: 8,000 St

**03.06.0060 Ausgußbeckenanlage bestehend aus:**
Komplette Ausgußbeckenanlage
bestehend aus:

1 Ausgußbecken aus stoß- und krazfestem
  Kunststoff, Farbe weiß
  Größe: 650 * 450 * 270 mm
  mit Klapprost, Spritzschutz und Befestigungssatz,
  Ablaufventil DN 40, mit Sieb aus Chromnickelstahl, 1 Geruchverschluß aus PVC DN 40*50 mm

1 Elektrischer Klein-Durchlauferhitzer, hydraulisch
  gesteuert, drucklose Bauart, mit effektivem
  Blankwiderstand-Heizsystem, komplett mit
  druckloser Einhebel-Mischbatterie
  einschließlich Spezial-Strahlregler
  Clage o. gleichw. / Typ CEX
  Anschlussleistung: 11,0 kW 400 V

Einschl. verfüllen der Fugen mit elastischen
Stoffen, Farbe klar.
Menge: 11,000 St

**03.06.0070 UP Duscharmatur Einhebelmischer**
UP Duscharmatur Einhebelmischer
Eurosmart Einhand-Brausebatterie
Fertigmontageset Rapido SmartBox (35 600)
GROHE SilkMove 46 mm Keramikkartusche
mit Temperaturbegrenzer
GROHE StarLight Oberfläche
Wandrosette mit GROHE QuickFix mit verdeckter
Rosetten- und Schaftabdichtung, verdeckte
Befestigung
Rosette aus Metall, nachträglich 6° ausrichtbar
Bedienungshebel aus Metall
Durchfluss: Abgang B oder C = 30 l/min
inkl. Rohbau-Set

Fabrikat: Grohe
Typ:Eurosmart

inkl. Abdichtungsset für Wanddurchführungen
gemäß DIN 18534 bestehend aus Baustopfen,
Wandhülsen und Dichtmanschetten
Fabrikat: TECE oder gleichwertig

Brausegarnitur, DN 15 bestehend aus:
  - Exquisit-Handbrause
  - Relexaflex-Schlauch 1500 mm
  Ausführung verchromt
  Fabrikat: Grohe
  Typ  Relexa
Menge: 46,000 St

**03.06.0080 Eingriff-Selbstschluß-Brauseelement**
Eingriff-Selbstschluß-Brauseelement
zum Anschluß an Warm- und Kaltwasser
von hinten mit absperrbaren Wassermengenregulierungen DN 15.
Kombination mit installierter und
verrohrter Armatur und Kopf im
Gehäuse aus gezogenem Alu eloxiert
Temperatur frei wählbar über Thermostat
integrierter Düsenbrausekopf, mit einer
Durchflussmenge von ca. 12 l/min,
Wasserlaufzeit auf 45 Sek. voreingestellt,
veränderbar von 2 Sek. bis 3 Min.

Gehäusemaße  : 310*1400*92 mm
Anschlüße  : G ½ B

Angebotenes Fabrikat:
..........................................
Menge: 3,000 St

**03.06.0090 Durchlauferhitzer 24 kW**
E-Komfortdurchlauferhitzer,
elektronisch geregelt für konstante
Warmwassertemperaturen,
Ein-Tasten-Bedienfeld mit drei unterschiedlich farbigen
LEDs zur Einstellung der möglichen Solltemperaturen auf
35 Grad, 45 Grad oder 55 Grad, druckfeste Bauart,
strömungsoptimiertes Blankdraht-Heizsystem IES,
doppeltes Sicherheitssystem, besonders niedrige
Einschaltwassermenge ab 1,5 l/min, variable
Elektroanschlussmöglichkeit, großzügiger Anschlussraum
für Aufputz- und Unterputzinstallation, 1/2 Zoll, IP 25
Maße (BxHxT) 46,8 x 23,9 x 9,6 cm
Leistung: 24 kW, 380-415 V, 3~,
Festanschluss, 35 A

Fabrikat: Clage o. gleichw.
Typ: DLX Next
Menge: 26,000 St

**03.06.0100 Stützklappgriff**
Stützklappgriff, L = 725 mm, aus Nylon,
Farbe nach Wahl des Bauherrn, D = 34 mm,
mit korrosionsgeschütztem durchgehendem
Stahlkern, mit rutschsicherer Griffzone durch
strukturierte Oberfläche, links und rechts einsetzbar,
Ausladung hochgeklappt 178 mm, federunterstützt,
schwerelos nach oben und unten klappbar, mit
einstellbarer vollflächiger Scheibenbremse, mit
Lagerhülse aus Edelstahl, mit stahlverstärkter
Montageplatte für Dreipunktbefestigung, mit
Abdeckung aus Nylon für verdeckte Verschraubung.
Maximale zulässige Belastung 125 kg.
Lieferung ohne Befestigungsschrauben und Dübel.
Das Befestigungsmaterial ist nach den baulichen
Gegebenheiten festzulegen.
(NORMBAU Montagesets)

Fabrikat: Normbau o. Lehnen o. gleichwertig
Typ:Nylon Care 400
Menge: 50,000 St

**03.06.0110 Winkelgriff**
Winkelgriff, 320 x 620 mm, aus Nylon,
Farbe nach Wahl des Bauherrn, D = 34 mm,
mit korrosionsgeschütztem durchgehendem
Stahlkern, mit rutschsicheren Griffzonen durch
strukturierte Oberfläche, links und rechts einsetzbar,
mit Rosetten D = 70 mm für verdeckte
Verschraubung, Rosettenunterteile und Schrauben
aus Edelstahl.
Lieferung mit Edelstahl Torx-Schrauben
D = 6 x 70 mm und Dübel für Vollbaustoffe.

Fabrikat: Normbau o. Lehnen o. gleichwertig
Typ:Nylon Care 400
Menge: 46,000 St

**03.06.0120 Duschhandlauf**
Duschhandlauf mit verschiebbarer
Brausehalterstange, 767 x 767 x 1158 mm,
D = 34 mm, aus Nylon, mit rutschsicherer Griffzone
durch strukturierte Oberfläche,
Farbe nach Wahl des Bauherrn,
links und rechts einsetzbar, mit korrosionsgeschütztem durchgehendem Stahlkern, mit
stufenlos verstellbarem Brausehalter NY.BRH 91,
stufenlose Höhe- und Winkeleinstellung der Brause,
Aufnahmekonus passend für Handbrausen
unterschiedlicher Fabrikate, mit seitlichem
Vielzweckhaken, faserverstärkten Kunststoffrosetten
D = 70 mm für verdeckte Verschraubung, Schrauben
aus Edelstahl, max. zul. Belastung: 175 kg.
Lieferung mit Edelstahl Torx-Schrauben
D = 6 x 70 mm und Dübel für Vollbaustoffe.

Fabrikat: Normbau o. Lehnen o. gleichwertig
Typ:Nylon Care 400
Menge: 46,000 St

**03.06.0130 Papierrollenhalter**
Papierrollenhalter, 125 x 160 mm, aus Nylon,
Farbe nach Wahl des Bauherrn,
verdeckte Verschraubung.
Lieferung mit Schrauben D = 4 x 40 mm und Dübel.

Fabrikat: Normbau
Typ:Nylon Care
Menge: 48,000 St

**03.06.0140 Toilettenpapierhalter**
Toilettenpapierhalter Paradise aus Kunststoff
für zwei handelsübliche Rollen,
mit Sperrmechanismus und Abrollbremse.
Gehäuse aus schlagfestem, antistatischem Kunststoff mit
Schloss, Rückwand glasfaserverstärkt, abgerundete
Kanten, inkl. Panel
einschl. Befestigungsmaterial, liefern und montieren
Maße: 173,9x266xx182,1 mm

Fabrikat: CWS
Typ: 4604000
Menge: 11,000 St

**03.06.0150 Hygienebehälter**
Hygienebehälter aus Edelstahl mit Deckel
inkl. Halterung für Hygienebeutel,
einschl. Befestigungsmaterial und Polybeutel
liefern und montieren
Maße B/H/T: 246 x 225 x 125 mm, 6 Liter
Fabrikat: CWS
Typ: 7754000

Zubehör:
Hygienebeutel, CWS, Typ 365001
Menge: 8,000 St

**03.06.0160 Seifenspender**
Seifencremespender Paradise Cream Slim
aus Kunststoff für 500 ml CWS Seifencremeflaschen,
Gehäuse aus schlagfestem, antistatischen Kunststoff
Kein Nachtropfen durch Rücksaugpumpe, Reservetank für
ca. 160 Portionen, abgerundete Kanten, inkl. Panel,
inkl. Befestigungsmaterial liefern und montieren
Maße: 328,8 x 80,6 x 110,4 mm

Fabrikat:  CWS o. gleichw.
Typ:  4002000

Zubehör: CWS Seifencreme, 500 ml, Typ 5467
Menge: 12,000 St

**03.06.0170 Papierhandtuchspender**
Papierhandtuchspender Paradise Paper Slim
aus Kunststoff für ca. 300 Faltpapierhandtücher,
Gehäuse aus schlagfestem, antistatischem Kunststoff,
mit Schloss. Abgerundete Kanten,
inkl. Panel
inkl. Befestigungsmaterial,  liefern und montieren
Maße:  336 x 297,4 x 150,5 mm.

Fabrikat:  CWS o. gleichw.
Typ:  4622000

Zubehör: Faltpapierhandtücher, CWS Typ 272
Menge: 12,000 St

**03.06.0180 Abfallbehälter**
Abfallbehälter 23 Liter, Paradise Paper Bin,
Gehäuse aus Kunststoff, abnehmbarer Deckel
mit verdeckter Einwurföffnung, freistehend bzw.
Wandmontage, inkl. Befestigungsmaterial
liefern und montieren
Maße: 550 x 336 x 225 cm

Fabrikat:  CWS o. gleichw.
Typ  :  4302000
Menge: 12,000 St

**03.06.0190 WC Bürstenhalter**
WC-Bürstengarnitur, 512 x 148 x 135 mm
Gesamthöhe 512 mm, aus Nylon,
Farbe nach Wahl des Bauherrn,
Bürstentopf drehbar und zur Reinigung entnehmbar,
mit zusätzlicher Einsenkung zur Aufnahme von
Desinfektionsmitteln, trichterförmiger Bürstentopf zum
einfachen Einstecken der Bürste, langer Bürstenstiel
mit ergonomisch geformtem Griffende, mit
austauschbarem schwarzem Bürstenkopf.
Lieferung mit Schrauben D = 5 x 80 mm und
Universal-Dübel.

Fabrikat: Normbau
Typ:Nylon Care
Menge: 59,000 St

**03.06.0200 Ersatzpapierrollenhalter**
Nylon Care Ersatzrollenhalter Länge 126 mm,
D = 34 mm, aus Nylon,
Farbe nach Wahl des Bauherrn,
verdeckte Verschraubung.

Fabrikat: Normbau
Typ:Nylon Care
Menge: 59,000 St

**03.06.0210 Spiegel**
Spiegel, Breite 600 x Höhe 1000 mm
aus Floatglas 5 mm, eckig,gesäumte Kanten.
Spiegelhalterset 7500200.
Lieferung mit Schrauben und Dübeln.

Fabrikat: Normbau
Typ:Nylon Care
Menge: 57,000 St

#### 03.07 Sonstige Arbeiten

*Hinweis*
Stundenlohnarbeiten

für nicht vorhersehbare Arbeiten, die
vor Durchführung mit dem Auftraggeber
bzw. der Fachbauleitung besprochen und
im einzelnen vereinbart werden müssen.
Die Stunden sind nach Vereinbarung auf
Nachweis binnen 3 Werktagen der örtlichen Bauleitung zur Unterschrift vorzulegen. In die Stundensätze sind alle
Unkosten wie Zuschläge, Fahrtkosten,
Auslösung etc. einzurechnen.
Der Verrechnungssatz ist unter Berücksichtigung der preisrechtlichen Vorschriften zu ermitteln.

**03.07.0010 Monteurstunden**
Menge: 10,000 St

**03.07.0020 Helferstunden**
Menge: 10,000 St

**03.07.0030 Für die Gestellung eines Arbeitsgerüstes bis**
Für die Gestellung eines Arbeitsgerüstes bis
zu einer Montagehöhe von ca. 4 m Gerüst
aufstellen, vorhalten und wieder abbauen, einschl.
An- und Abtransport.
Menge: 1,000 psch

**03.07.0040 Für die komplette betriebsfertige elek-**
Für die komplette betriebsfertige elektrische
Verdrahtung und Anschluß aller Anlagenteile
Hierzu gehört u.a. die Pumpen, Spülsysteme,
Heizband, Warmwassergeräte usw.
einschl. des Anschlusses in den jeweiligen
Schaltschränken.
Verlegung der Kabel erfolgt bauseits.
Für die elektrische Verkabelung sind innerhalb
von 14 Kalendertagen nach Aufforderung durch
die Bauleitung Kabelzugpläne in 3 - facher Ausfertigung für die im LV aufgeführten Geräte
vorzulegen.
Menge: 1,000 psch

**03.07.0050 Folgende Bestandszeichnungen und Unterlagen**
Bestandsunterlagen
folgende Bestandszeichnungen und Unterlagen sind zu fertigen und spätestens
zum Zeitpunkt der Abnahme der Bauleitung zu übergeben:

- Grundrißzeichnungen, schematische
  Darstellungen und Beschreibungen der
  Anlage
- Rohrleitungsplan mit Dimensionen
- Anlagen- und Regelschemata
- Stromlaufpläne für regeltechnische
  Einrichtungen und Schaltschränke
- Verlauf und Abmessungen von Rohrtrassen
- Protokolle über alle im Rahmen der Einregulierungsarbeiten durchgeführten Messungen
- Strangschema Wasser/Abwasser
- Protokoll über die Durchführung der
  Druckprobe nach DIN 1 988
- Protokoll über die Durchführung der
  Spülung nach DIN 1 988
- Ersatzteillisten und Bedienungsunterlagen
- Konformitätsbescheinigung
- Fachunternehmerbescheinigung

Alle Zeichnungsunterlagen sind je dreifach gefaltete Farbplotts und einfach
als Datei (pdf + dwg) einzureichen.
Alle Protokolle, Berichte und sonstige
Listen sind je dreifach in Ordnern einzureichen.
Menge: 1,000 psch

*Hinweis*
Stemm- und Bohrarbeiten

**03.07.0060 Kernlochbohrung in Mauerwerkswand**
Kernlochbohrung in Mauerwerkswand
bis zu einer Wandstärke von 30 cm,
Größe:  D = 100 mm
einschl. erforderlicher Absaugungen und
Gerüstgestellung, Bohrhöhe ca. 2,6 m.
Menge: 1,000 St

**03.07.0070 Kernlochbohrung in Mauerwerkswand**
Kernlochbohrung in Mauerwerks-Außenwand
bis zu einer Wandstärke von 30 cm,
Größe:  D = 125 mm
einschl. erforderlicher Absaugungen und
Gerüstgestellung, Bohrhöhe ca. 2,6 m.
Menge: 1,000 St

**03.07.0080 Kernlochbohrung in Betondecke**
Kernlochbohrung in Betondecke
Dicke 23 cm, Größe:  D = 125 mm
einschl. erforderlicher Absaugungen.
Menge: 1,000 St

**03.07.0090 Kernlochbohrung in Betondecke**
Kernlochbohrung in Betondecke
Dicke 23 cm, Größe:  D = 150 mm
einschl. erforderlicher Absaugungen.
Menge: 1,000 St

USt %: 19,00
